# Flachdachinstandsetzung Wohnpark Am Steinberg
Angebotsaufforderung (GAEB DA 2000 1.2, DA83)
Projekt: 017498-01
Währung: EUR
Abgabeort: per E-Mail an einkauf@covivio.immo
Auftraggeber: Covivio Wohnbau GmbH, c/o Covivio Immobilien GmbH, Essener Straße 66, 46047 Oberhausen
Erstellt mit: GAEB Toolbox V3.3 G90 R20230829, iTWO_64 V24.0.454, 15.06.2026

## Zusätzlicher Text
A) ALLGEMEINE VERTRAGSBEDINGUNGEN
====================================

A1) ALLGEMEINES

Dem Leistungsverzeichnis liegen die "Zusätzlichen Vertragsbedingungen für die Ausführung von Bauleistungen (Z-VOB/B)" der Covivio Immobilien GmbH in der aktuellen Fassung zugrunde.

Für sich auf dieses Leistungsverzeichnis beziehende Beauftragungen gelten die Vertragsbedingungen in jedem Einzelfall als vereinbart. Sofern zukünftig als Ersatz für die aktuell gültigen Z-VOB/B mit dem Auftragnehmer (AN) neue Z-VOB/B vereinbart werden, gelten für nach Gültigkeitsbeginn die neuen Z-VOB/B beauftragte Leistungen ausschließlich die neuen Z-VOB/B.

Für in diesem Leistungsverzeichnis ausgeführten Leistungen gelten, ergänzend zu den jeweiligen Leistungspositionen bei eventuellen Widersprüchen in nachstehend Reihenfolge, folgende Bedingungen:

Diese "Allgemeinen Vertragsbedingungen" (A)
Die sich anschließenden "Allgemeinen technischen Vertragsbedingungen" (B)
Die sich anschließenden "Zusätzlichen technischen Vertragsbedingungen" (C)
Die "Zusätzlichen Vertragsbedingungen für die Ausführung von Bauleistungen Z-VOB/B"
Die Baustellenordnung der Covivio Immobilien GmbH in der jeweils gültigen Fassung.

Mit Erhalt der Bestellung erklärt der Auftragnehmer, dass von ihm sämtliche gesetzlichen, behördlichen und berufgenossenschaftlichen Auflagen erfüllt werden, die zur Ausführung der Leistungen erforderlich sind.

Es dürfen nur solche Materialien verwendet werden, über die der Auftragnehmer das uneingeschränkte Eigentumsrecht besitzt und die vollkommen frei von Rechten Dritter sind.
Für die Ausführung der Arbeiten ist Fachpersonal in ausreichender Zahl einzusetzen. Hierbei ist darauf zu achten, dass für die Ausführung sämtlicher Arbeiten unsere Baustellenordnung in der jeweils gültigen Fassung zu beachten und dem ausführenden Fachpersonal in geeigneter Form zur Kenntnis zu bringen ist.

Der Einsatz von Subunternehmern ist lediglich in schriftlicher Absprache mit dem Auftraggeber erlaubt.

A2) KUNDENDIENST

Die Arbeiten werden in bewohnten Häusern ausgeführt. Der Auftraggeber erwartet vom Auftragnehmer tatkräftige Unterstützung bei den Bemühungen, berechtigten Mieterwünschen zu entsprechen.

A3) PREISE

Soweit und sobald Überschreitungen absehbar sind, ist hierüber der Abteilung Einkauf des AG ein schriftliches Angebot einzureichen und eine gesonderte Vereinbarung zu treffen. In die Einheitspreise sind sämtliche Kosten wie Lohn-, Material- und Nebenkosten, hierzu zählen auch erforderliche Hygieneschutzartikel, einzukalkulieren. Hierzu gehören unter anderem:

Koordination / Terminabsprache(n) mit dem(den) Mieter(n) / Kundenbetreuer(n) / Bauleiter(n)
Fahrt- und Transportkosten
Tarifliche Zulagen wie beispielsweise Schmutz-/Staubzulagen, Zulagen für ekelerregende Arbeiten, etc.,
Abdecken von Einrichtungsgegenständen zum Schutz vor Beschädigung und Verschmutzung
Besenreine Säuberung der Arbeitsbereiche. Hierzu gehört auch die Beseitigung von Verunreinigungen des Treppenhauses und/oder der Hauszuwegungen,
Ausbau und Abtransport sowie die ordnungsgemäße Entsorgung, einschließlich Kippgebühren, sämtlichen Bauschutts und schadhafter Teile. Teile, für die sich der AG eine generelle oder einzelfallbezogene Prüfung vorbehalten hat, sind bis zu diesem Zeitpunkt, längstens jedoch für die Dauer von zehn Wochen, vom AN vorzuhalten und dürfen erst danach entsorgt werden.

Erforderliche Zusatzleistungen, die in den nachfolgenden Leistungspositionen nicht enthalten sind, sind als Nachtrag dem zuständigen Bauleiter vor Ausführung zur Genehmigung aufzugeben. Die Preise für derartige Zusatzleistungen sind auf der Kalkulationsbasis des Leistungsverzeichnisses zu kalkulieren. Diese Positionen sind so ausreichend und umfassend zu beschreiben, dass sowohl eine sachlich-fachliche als auch eine kalkulatorische Nachprüfung durch den Auftraggeber gewährleistet ist.

A4) ABRECHNUNG

Maßgebend für die Abrechnung ist das nach Fertigstellung der Arbeiten durch den Auftragnehmer zu erstellende Positionsaufmaß mit der Bestätigung der Bauleitung, dass die Leistungen durchgeführt wurden.

Der Auftraggeber ist jederzeit berechtigt, ein gemeinsames Aufmaß zu verlangen.

A5) NACHHALTIGKEIT

Als eines der führenden Wohnungsunternehmen sehen wir uns mit unseren Partnern in der Verantwortung im Thema Nachhaltigkeit: Es ist unsere Pflicht, Wirtschaftlichkeit, Umweltverträglichkeit und Lebensqualität miteinander in Einklang zu bringen. Dazu gehört selbstverständlich auch, das Klima zu schützen, Ressourcen effizient zu nutzen und den Menschen ein angenehmes Lebensumfeld zu gestalten. Dazu möchten wir beitragen mit unserem Denken und Handeln, mit den verwendeten Produkten und Lösungen.
Dabei geben wir innerhalb unseres Leistungsverzeichnisses dementsprechend umweltverträgliche Produkte als Standard vor und verweisen auf die sachgemäße Handhabung und Entsorgung im Rahmen der von uns beauftragten Arbeiten.

A6) SONSTIGES

Die in diesen Bedingungen festgelegten Pflichten hat der AN jedem Dritten aufzuerlegen, dessen er sich zur Erfüllung dieser Pflichten bedient.

Das Leistungsverzeichnis darf weder ganz noch teilweise oder in irgendeiner Form Dritten entgeltlich oder unentgeltlich zugänglich gemacht werden.

## Zusätzlicher Text
B) ALLGEMEINE TECHNISCHE VERTRAGSBEDINGUNGEN
===============================================

B1) ALLGEMEINES

Für Lieferung, Herstellung und Ausführung gelten neben diesem Leistungsverzeichnis:

Die neuesten DIN-Vorschriften, VDE- und VDI-Richtlinien
Die Vorschriften der zuständigen Behörden (Bauaufsicht, Gewerbeaufsicht, Brandverhütung, TÜV, Berufsgenossenschaften und Versorgungsbetriebe, etc.)
Die Bestimmungen der Gerüstbauordnung
Die Festlegungen des jeweiligen Werkstoffherstellers. Die Werkstoffe müssen den geforderten Bedingungen der Leistungsbeschreibung entsprechen.

B2) FACHSPEZIFISCHE SACHKUNDENACHWEISE

Fachspezifische Nachweise, wie beispielsweise. für den Umgang mit Asbest, PAK, und dergleichen, sind auf Anforderung des Auftraggebers jederzeit und umgehend zu erbringen. Bei wesentlichen Änderungen wie Ausscheiden eines befähigten Mitarbeiters oder Auslaufen eines befristeten Nachweises (beispielsweise Schweißnachweis) ist der Auftragnehmer verpflichtet, dies unverzüglich beim Auftraggeber schriftlich anzuzeigen und gegebenenfalls angebotene Aufträge abzulehnen. Ebenso sind die jeweils gültigen Unfallverhütungsvorschriften zu beachten und stets einzuhalten.

B3) GEBÄUDESCHÄDEN

Falls dem Auftragnehmer bei der Durchführung der Arbeiten weitere Gebäudeschäden bekannt werden (auch an anderen Gewerken), so hat er den zuständigen Bauleiter des Auftraggebers hierüber umgehend zu unterrichten.

B4) LAGER- UND ABSTELLFLÄCHEN

Die Errichtung von Lager- und Arbeitsplätzen ist im Vorfeld mit der Bauleitung abzustimmen.
Baustoffe und Bauteile dürfen nicht in den Treppenhäusern und/oder auf anderen Verkehrsflächen gelagert werden. Bauschutt darf grundsätzlich nicht im Gebäude gelagert werden.

B5) BEDINGUNGEN FÜR DIE ENTSORGUNG VON ABFÄLLEN

Der Auftragnehmer ist verpflichtet, die beim Auftraggeber anfallenden Abfälle ordnungsgemäß und sofort zu entsorgen. Zu diesem Zweck hat er die einschlägigen Gesetze, Verordnungen und sonstigen öffentlich-rechtlichen Vorschriften wie beispielsweise das Kreislaufwirtschafts- und Abfallgesetz einzuhalten. Eine Zwischenlagerung von Abfällen ist nicht gestattet.

Sollten die für den Transport und die Entsorgung erforderlichen Genehmigungen erlöschen, ist dies dem Auftraggeber unverzüglich schriftlich mitzuteilen. Mit Übernahme der Abfälle durch den Auftragnehmer gehen Eigentum, Gefahr, Verkehrssicherungspflicht und öffentlich-rechtliche Verantwortung auf diesen über.

Der Auftraggeber behält sich vor, zu prüfen, ob der Auftragnehmer seinen Pflichten nachgekommen ist. Hierzu kann der Auftraggeber Einsicht nehmen in die vom Auftragnehmer nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung lässt die Haftung des Auftragnehmers unberührt.

B6) BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7) SCHADSTOFFE. INSBESONDERE ASBEST

Bekanntlich wurde bis in die 1990er Jahre hinein Asbest als bevorzugter Baustoff bei Errichtung von Gebäuden verwendet. Asbest war nicht nur als Baustoff in Beton eingebunden. Er fand beispielsweise auch Verwendung in speziellen Klebern für Fliesen oder anderen Bodenbelägen oder in den zu verwendeten Bauteilen selbst.

Bei sämtlichen Arbeiten an Asbestprodukten, wie beispielsweise bohren, sägen, schneiden oder herausreißen, können Asbestfasern freigesetzt werden, die, bei ungesichertem Umgang, im schlimmsten Falle zu einer schweren Lungenerkrankung der tätigen Personen, also auch Ihren Mitarbeitern, führen können.

Aus diesem Grunde hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.

## Zusätzlicher Text
C) ZUSÄTZLICHE TECHNISCHE VERTRAGSBEDINGUNGEN
================================================

C1.) ALLGEMEINES

Es gelten jeweils die Normen und Regeln in der zum Vertragsschluss gültigen Fassung einschließlich der Änderungen, Berichtigungen und Beiblätter. Sofern auf technische Spezifikationen wie beispielsweise nationale Normen, mit denen europäische Normen umgesetzt werden, europäische technische Zulassungen, gemeinsame technische Spezifikationen oder internationale Normen Bezug genommen wird, werden auch stets ohne den expliziten Hinweis gleichwertige Spezifikationen in Bezug genommen.

C1.1.)
Mitgeltende Normen und Regeln

Es gelten in der Reihenfolge:

C1.1.1.)
Die Vergabe- und Vertragsordnung für Bauleistungen (VOB), aktuelle Ausgabe C

C1.1.2.)
DIN 18531 - Abdichtung von Dächern, Balkonen, Loggien und Laubengängen

C1.1.3.)
Das Regelwerk des Deutschen Dachdeckerhandwerks, inkl. Hinweisen und Merkblättern, Herausgeber: Zentralverband des Deutschen Dachdeckerhandwerks - Fachverband Dach-, Wand- u. Abdichtungstechnik e.V.

C1.1.4.)
Gebäudemodernisierungsgesetz in der jeweils neuesten Fassung

C1.1.5.)
DIN 4420 - Normenreihe: Arbeits- und Schutzgerüste

C1.1.6.)
Vorschriften und Regeln BG Bau Herausgeber: Berufsgenossenschaft der Bauwirtschaft

C2.) ANGABEN ZUM OBJEKT UND DER BAUSTELLE

C2.1.)
Nachbarschaft und Umgebung
Im unmittelbaren Einflussbereich der Arbeiten sind auf den beiden Giebelseiten benachbarte Bauwerke vorhanden.

C2.2.)
Art der Dächer
Dachart: Flachdach mit extensiver Begrünung und genutzten Teilbereichen
Höhe: ca. 23,39 m OKRD
Neigung: ca. 0 bis 3 Grad

C2.3.)
Besondere Hinweise zur Dach-/Deckenkonstruktion
Der Zugang zu den Arbeitsbereichen erfolgt über Gerüsttreppentürme.

C2.4.)
Objektkurzbeschreibung
Das Grundstück Am Steinberg 2-20 und Brauhausstraße 1-6 befindet sich im Ortsteil 13086 Berlin-Pankow. Zur Orientierung ist diesen Ausschreibungsunterlagen ein Lageplan (M 1:1000) beigefügt. Zufahrts-, Zuwegungs- und Materiallagermöglichkeiten sind vorhanden, können jedoch eingeschränkt sein.

C2.5.)
Projektkurzbeschreibung
Zur Ausführung im Jahr 2026 ist die erforderliche Instandsetzung und energetische Sanierung der undichten Flachdächer Haus 2 und Haus 9 geplant.

C3.) ANGABEN ZUR AUSFÜHRUNG

C3.1.)
Gefährdungsbeurteilung
Vor Beginn der Arbeiten ist der Bauleitung und dem SiGeKo eine Gefährdungsbeurteilung vom Auftragnehmer gemäß Arbeitsschutzgesetz vorzulegen. Die Leistung ist Bestandteil des Angebots und wird nicht gesondert vergütet.

C3.2.)
Prüfung der Maßangaben
Alle Maße sind vor Ausführung am Bau zu überprüfen, sofern keine Detailzeichnungen mit verbindlichen Maßangaben vorliegen.

C3.3.)
Abbrucharbeiten
Sind mit größter Sorgfalt durchzuführen. Die Standsicherheit darf hierbei zu keiner Zeit beeinträchtigt werden. Zeigen sich trotz sorgfältigem Abbruch Risse, Setzungen etc., ist unverzüglich der Auftraggeber zu benachrichtigen. Für den weiteren Verlauf der Arbeiten sind mit dem Auftraggeber umgehend gesondert Vereinbarungen zu treffen.

C3.4.)
Putzflächen
Bei der Entfernung von Putzflächen oder Teilen von diesen sind die Putzanschlüsse zu den zu erhaltenden Bauteilen, Durchbrüchen und dergleichen, durch sauberes Beschneiden der Ränder herzustellen.

C3.5.)
Lagerung von Druckgasflaschen
Das Lagern von Druckgasflaschen in Kellerräumen, Treppenhäusern, Durchgängen und Durchfahrten ist untersagt. Bei Arbeiten mit brennbaren Gasen müssen Feuerlöscher, tragbar und nach DIN EN 3 vorhanden sein.

C3.6.)
Funkenerzeugende Arbeiten, Bohrspäne, Schleifarbeiten
Bei funkenerzeugenden Arbeiten, beispielsweise Trennarbeiten mit Trennscheiben usw., in der Nähe zu erhaltener Bauteile, sind Glasflächen, Keramikoberflächen und andere durch den Funkenflug gefährdete Oberflächen abzudecken. Späne vom Bohren und Fräsen sowie Reste von Schleifstaub sind sofort von den bearbeiteten Teilen zu entfernen. Bei Schleifarbeiten im Trockenverfahren sind Absauggeräte zu verwenden.

C3.7.)
Maßnahmen zum Schutz vor Winterschäden
Der Auftragnehmer hat die erforderlichen Maßnahmen zum Schutz vor Winterschäden zu treffen. Dazu gehört auch die gegebenenfalls erforderliche Kontrolle der Baustelle.

C3.8.)
Befestigungselemente die Flächendichtungen durchdringen
Befestigungselemente, die im Ausnahmefall Flächendichtungen durchdringen, sind mit auf das Dichtungsmaterial abgestimmten Abdichtungsstoffen (in der Regel ohne Lösungsmittel) abzudichten. Im Zweifel ist Rücksprache mit der Bauleitung erforderlich.

C3.9.)
Vorkehrungen gegen Beschädigung anderer Bauteile
Gegen Verschmutzungen und Beschädigungen anderer Bauteile sowie zur Verhinderung von  Personen-Gefährdungen sind vom Auftragnehmer der Verkehrssitte entsprechende und zumutbare Vorkehrungen zu treffen (Abdeckungen, Hinweisschilder, Absperrungen, Sicherheitsposten) .
Beschädigungen an Dampfsperr- oder Dampfbremsschichten, an luftdichten und windsperrenden Schichten sind, wenn diese Schichten zum Leistungsumfang des Auftragnehmers zählen, vor dem Abdecken mit nachfolgenden Bauteilen, dauerhaft und materialgerecht zu schließen.

C3.10.)
Verarbeitung von Schweißbahnen
Bei der Verarbeitung von Schweißbahnen sowie sonstigen Arbeiten mit offener Flamme in der Nähe von brennbaren Materialien, auch Dichtungsbahnen unter Eindeckungen, sind Feuerlöscher in Bereitschaft zu halten.

C3.11.)
Arbeitsablauf
Die erforderlichen Tages-/Leistungsabschnitte sind vor Arbeitsende gegen Wassereintritt zu sichern. Die Mehrkosten sind in der Kalkulation zu berücksichtigen und werden nicht gesondert vergütet. Der Arbeitsablauf ist so einzurichten, dass bei Arbeitsunterbrechung offene Kanten des Dach-, System- oder Abdichtungsaufbaus gegen das Eindringen von Niederschlägen geschützt sind, gegebenenfalls sind sie abzukleben und bei Weiterarbeit von den Klebstreifen wieder zu befreien. Diese Kosten sind in der Kalkulation zu berücksichtigen und werden nicht gesondert vergütet.

C3.12.)
Gefälle wasserführender Schichten
Die wasserführende Schicht muss grundsätzlich Gefälle zu den Einläufen haben. Werden vor oder bei der Ausführung diesbezügliche Probleme erkennbar, ist die Bauleitung zu informieren und mit ihr gemeinsam eine Lösung der Probleme zu suchen. Dies gilt insbesondere auch bei der Sanierung vorhandener Dachflächen.

C3.13.)
Blenden und Abdeckungen
Bei Blenden und Abdeckungen sind die Einzelgrößen von Blechtafeln in Abhängigkeit von der Dicke so zu wählen, dass Beulenbildung vermieden wird. Sollen deshalb Sicken ausgebildet werden, sind diese zuvor mit der Bauleitung abzustimmen. Anzahl und Abstände der direkten oder indirekten Befestigungspunkte für Bleche sind unter besonderer Beachtung der Windsogkräfte und der Belastung durch Eis auszuwählen.

C3.14.)
Wandanschluss- oder Überhangstreifen
Sind in Sichtmauerwerk mindestens 2 cm tief einzulassen und mit einem Dichtstoff auf Basis PU-Hybrid für den Ingenieur- und Hochbau zu verfugen, es sein denn, dass eine andere Ausführung in den Positionen ausgeschrieben ist.

C3.15.)
Gefahrstoffe
Als Gefahrstoffe nach der Gefahrstoffverordnung einzuordnende Anstrichstoffe und Lösungsmittel dürfen grundsätzlich nur in Originalgebinden auf der Baustelle verarbeitet werden. Ist eine Umfüllung nicht zu vermeiden, müssen die Behälter wie das Originalgebinde gekennzeichnet sein. Über den Verbleib von Reststoffen kann die Bauleitung einen Nachweis verlangen.

C3.16.)
Trennlage Holz-/Metallteile
Holz- oder Metallteile, die auf Beton oder Mauerwerk aufliegen, sind mit einer Lage Bitumenbahn oder gleichwertigem Material von diesem zu trennen.

C3.17.)
Bauschnittholz
Dachlatten, Schalung, Bohlen, usw. dürfen nicht über Brandwände geführt werden. Dachlatten sind zu unterbrechen und die Brandwand ist mit Metallwinkeln zu überbrücken. Hohlräume zwischen der Eindeckung und der Oberseite der Brandwand sind mindestens vollständig mit nichtbrennbaren Baustoffen auszufüllen (Vermörtelung). Kanten von sichtbar bleibenden gehobelten Hölzern im Außenbereich sind leicht zu brechen.

C3.18.)
Besondere Umstände bei Umbauarbeiten
Wenn bei Umbauarbeiten nicht den Plänen oder der Ausschreibung entsprechende Bedingungen oder Umstände auftreten oder Holzschädigungen vorgefunden werden, ist umgehend die Bauleitung zu verständigen.

C3.19.)
Wärmedämmung
Die zu dämmenden Bereiche sind vor Arbeitsbeginn mit der Bauleitung festzulegen. Die Dämmarbeiten erfolgen nach Abstimmung in mehreren Arbeitsabschnitten und Fortschritt der Dachdeckerarbeiten. Randbohlen müssen 1 cm dünner als die vorgesehene Dämmschicht sein. Dampfbremsen und Dampfsperren sind luftdicht zu verlegen. Sie dürfen nicht lediglich mit Klammern befestigt werden; sie sind zu kleben oder an den Befestigungsstellen mit Dichtband zu versehen. Auch für die Befestigung an Anschlüssen und Durchdringungen sind im Regelfall Dichtungsbänder zu verwenden. Montageschaum gilt nicht als luftdicht. Die Dämmschichten sind an allen Anschlüssen so auszuführen, dass keine Wärmebrücken entstehen. Im unmittelbaren Bereich von Dachabläufen sind die Dämmschichten um ca. 20 mm leicht abzuschrägen. Soweit lieferbar sind Dämmplatten mit Stufenfalz zu verlegen, anderenfalls erfolgt die Verlegung doppellagig mit versetzten Stößen. Dämmungen in Steildächern sind so einzubauen, dass ein Abgleiten verhindert wird. Das gilt auch bei der Verwendung von Dämmplatten und Dämmkeilen. Kartuschenschaum zum Ausschäumen von Fehlstellen, Fugen usw. muss als Wärmedämmung zugelassen und vom Hersteller freigegeben sein.

C3.20.)
Holzschutz
Bei tragenden und/oder aussteifenden Bauteilen der Gefährdungsklasse 0 nach DIN 68800-3 sowie allen sonstigen Bauteilen, insbesondere in ständig oder zeitweise von Menschen genutzten Räumen, sind keine vorbeugenden chemischen Holzschutzmittel anzuwenden. Balkenköpfe und andere Bauteile aus Holz, die in Mauerwerk einbinden, sind mit einem chemischen Holzschutz nach DIN 68800-3 zu versehen. Die Verträglichkeit zu vorhandenen Schutzmitteln beziehungsweise verbleibenden Anstrichen ist zu prüfen.

C3.21.)
Metalle
Alle Metallteile müssen korrosionsgeschützt sein; das gilt auch und besonders für verdeckte Teile, Formstücke und Verbindungs- und Befestigungsmittel. Freie Kanten von Blechen ab 1 mm Dicke sind zu entgraten.

C3.21.1.)
Titanzink:
Ausführung in der Oberflächenqualität walzblank, es sei denn in den Positionen ist eine andere Oberflächenqualität angegeben. Mindestdicke Titanzink 0,7 mm.

C3.21.2.)
Walzblei:
Alle sichtbaren Walzbleiflächen sind mit Patinieröl gemäß der Richtlinie Blei im Bauwesen zu behandeln. Die Mindestdicke für Walzblei beträgt 1,25 mm, es sei denn in den Positionen ist eine andere Dicke ausgeschrieben.

C3.21.3.)
Aluminium:
Werkstoff AlMg 1 eloxierfähig nach DIN 17611, es sei denn in den Positionen ist eine andere Werkstoffqualität beschrieben und angegeben. Mindestdicke Aluminium 0,7 mm, es sei denn in den Positionen ist eine andere Dicke ausgeschrieben.

C4.) ANGABEN ZU STOFFEN UND BAUTEILEN

C4.1.)
Befestigungsmittel
Für Befestigungsmittel und Kleineisenteile ist mindestens feuerverzinktes Material zu verwenden. Nägel zur Befestigung von Latten, Brettern, Bohlen oder Platten müssen mindestens zweieinhalbmal so lang sein wie die zu befestigenden Bauteile dick sind.

C4.2.)
Kunststoffe
Alle verwendeten Kunststoffe müssen alterungs- und lichtbeständig sowie mindestens schwer entflammbar sein. Ihre Widerstandsfähigkeit gegen chemische und atmosphärische Einflüsse, gegen Wärme und Kälte, und ihr elastisches Verhalten müssen dem Verwen-dungszweck dauerhaft entsprechen.

C4.3.)
Brandschutztechnische Anforderungen
Bei brandschutztechnischen Anforderungen sind die amtlichen Nachweise (Prüfzeugnisse oder Prüfbescheide oder allgemeine bauaufsichtliche Zulassungen) der Bauleitung zu übergeben.

C4.4.)
Nicht genormte Stoffe und Bauteile
Bei nicht genormten Stoffen und Bauteilen sind, soweit erforderlich, die bauaufsichtlichen Zulassungen der Bauleitung zu übergeben.

C4.5.)
Klebstoffe
Klebstoffe müssen so beschaffen sein, dass durch sie eine feste und dauerhafte Verbindung erreicht wird. Sie dürfen die zu klebenden Materialien nicht negativ beeinflussen und nach der Verarbeitung keine Belästigung durch Geruch hervorrufen.

C5.) ANGABEN ZUR ABRECHNUNG

C5.1.)
Baustelleneinrichtungsgebühren
Gebühren im Zusammenhang mit der Baustelleneinrichtung sind in die Einheitspreise einzukalkulieren und werden nicht gesondert vergütet.

C5.2.)
Auffangnetze
Auffangnetze nach § 12 BGV C22, die nur dem Schutz der Mitarbeiter des Auftragnehmers dienen, zählen zu den Nebenleistungen nach Abschnitt 4.1.4 DIN 18299.

C6.) SONSTIGES

C6.1.)
Mitarbeiter Auftragnehmer
Der Auftragnehmer hat dafür Sorge zu tragen, dass während der Ausführung seiner Leistungen immer mindestens ein fließend deutsch sprechender Mitarbeiter seiner Firma auf der Baustelle anwesend ist.

C6.2.)
Ausführungsunterlagen auf der Baustelle
Zu den auf der Baustelle vorzuhaltenden Ausführungsunterlagen zählt neben den Ausführungszeichnungen auch eine Ausfertigung dieser Leistungsbeschreibung und Verarbeitungsvorschriften, Verlege- und Montageanweisungen der in den Bietertextergänzungen eingetragenen Fabrikate, Hersteller und Produkte.

C6.3.)
Wartungs- und Pflegehinweise beziehungsweise -anleitungen sämtlicher eingebauten Bauteile.
Die Zuordnung muss anhand der Leistungspositionen klar nachvollziehbar sein. Die schriftliche Ausfertigung klar strukturiert in einem Ordner. Die Unterlagen sind spätestens mit der Schlussrechnung vorzulegen.

====================================
ENDE DER ZUSÄTZLICHEN TECHNISCHEN VERTRAGSBEDINGUNGEN

## Zusätzlicher Text
Oberkante Rohdecke Haus 02 = + 23,39 m

Dachaufsicht:

## HAUS 2: Gerüst-/Dachdabdichtungs-/Klempnerarbeiten
Datum: 15.06.2026

### Bereich 01 FLACHDACHSANIERUNG HAUS 2, AM STEINBERG 18

#### 01.01 Gerüstarbeiten

##### Abschnitt 01.01.01 Gerüststellung

**01.01.01.0010 Stahlrohrrahmengerüst LK4 W09**
Stahlrohrrahmengerüst der Lastklasse 4, 3.0 kN/qm, Breitenklasse W09, liefern aufbauen und
wieder
abbauen.
Der lichte Abstand der Gerüstbelagkante zur
bestehenden Fassade muss
< 30 cm betragen.

Die Aufstellbreite beträgt ca. 4-5 m.

Das An- und Abtransportieren aller erforderlichen
Gerüstbauelemente sowie
Verbindungs- und
Befestigungsmaterialien ist Bestandteil dieser
Position und wird
nicht gesondert vergütet.
Der Bieter hat die örtlichen Zufahrts- und
Zuwegungsmöglichkeiten zu
beachten und
Erschwernisse im Vorfeld einzukalkulieren.

Die Abrechnung erfolgt über die
tatsächliche Gerüstfläche.
Menge: 150,000 qm

**01.01.01.0020 Gebrauchsüberlassung Stahlrohrrahmengerüst**
Gebrauchsüberlassung für vorbeschriebenes
Arbeitsgerüst nach Fertigstellung
des Aufbaus.

8 Wochen x 150 m² =  1.200 m²Wochen

Abrechnung pro Quadratmeter und
Woche für jede Woche ab der
Freimeldung und Aufbau.
Menge: 1200,000 m²Wo

**01.01.01.0030 Zulage Durchgangsüberbauung**
Zulage für die Herstellung der notwendigen Eingangsüberbauungen.
Das lichte Öffnungsmaß des zu überbauenden Durchgangs
beträgt in der Breite ca. 1,8 m und in der
Höhe ca. 3,2 m.

Foto zu überbauender Durchgang:

Überbauungskonstruktion liefern, fachgerecht
nach DIN 4420/DIN EN 12811-1 und
DIN 18451 sowie
den Vorschriften der
Bauberufsgenossenschaft
aufbauen und
wieder abbauen
und abtransportieren .

Der Bieter hat stets eigenverantwortlich die optimalste sowie
wirtschaftlichste Konstruktionsart für die fachgerechte Herstellung
der Überbauung zu
wählen und anzuwenden.
.
Sämtliche Lohn- und Materialkosten
für beispielsweise
Gerüstbauelemente,
Konsolen,
Gitterträger, Auflager, Befestigungen,
Bohlenlagen,
Bohrungen, Verankerungen,
Mauerwerksanker, etc. sind in diese Position
einzukalkulieren.

Die Abrechnung erfolgt je Stück.
Menge: 1,000 Stk

**01.01.01.0040 Gebrauchsüberlassung Durchgangsüberbauung**
Gebrauchsüberlassung vorbeschriebener Durchfahtsüberbauungskonstruktion
nach Aufbau.

Abrechnung pro Stück und
Woche für jede Woche ab der
Freimeldung und Aufbau.
Menge: 8,000 StWo

**01.01.01.0050 Innenliegender Rückenschutz**
Seitenschutz nach DIN 4420 Teil1 sowie
DIN EN 12811-1 für Arbeitsgerüst wandseitig,
Ausführung dreiteilig mit Geländer- und
Zwischenholm sowie Bordbrett.

Dreiteiligen Seitenschutz liefern einbauen,
über die vierwöchige
Grundstandzeit vorhalten und wieder
abbauen und abtransportieren.
Menge: 24,000 m

**01.01.01.0060 Gebrauchsüberlassung Innenliegender Rückenschutz**
Standzeitveränderung für vorbeschriebenen
Seitenschutz über die Grundstandzeit von vier Wochen hinaus.

Abrechnung pro Meter und Woche für jede Woche abweichend der vierwöchigen Grundstandzeit.
Menge: 192,000 mWo

**01.01.01.0070 Belagverbreiterung Konsolausleger 30cm**
Belagverbreiterung 30 cm für vorbeschriebenes
Stahlrohrgerüst, auf allen Gerüstlagen,
mit Konsolauslegern 0,30 m,
liefern, einbauen und
wieder abbauen und abtransportieren.
Menge: 50,000 qm

**01.01.01.0080 Gebrauchsüberlassung Konsolausleger 30cm**
Gebrauchsüberlassung für vorbeschriebene
Belagverbreiterung nach Fertigstellung des Aufbaus und Freimeldung.

Abrechnung pro Quadratmeter und Woche
nach erfolgtem Aufbau
und Freimeldung.
Menge: 400,000 m²Wo

**01.01.01.0090 Gerüsttreppenturm**
Gerüsttreppenturm nach DIN EN 12811-1 für vorbeschriebenes Stahlrohrrahmengerüst zum Erreichen der hochgelegenen
Arbeitsplätze in ca. 24,0 m Höhe,
Ausführung einläufig,
Bautreppe einschließlich
Außen- und Innengeländer mit
entsprechenden Halterungen, liefern, aufbauen und wieder abbauen und abtransportieren.

Der untere Zugangsbereich ist allseitig
mit mindestens 2,50 m hohen Systemtafeln oder Grobspanplatten zu beplanken.
Es muss sichergestellt sein, dass für unbefugte Personen und/oder
Kinder keine Möglichkeit zum Aufstieg besteht.

Die genaue Aufstellposition ist unmitelbar vor Aufbau final mit der Bauleitung abzustimmen.
Menge: 1,000 Stk

**01.01.01.0100 Gebrauchsüberlassung Gerüsttreppenturm**
Gebrauchsüberlassung für vorbeschriebenen
Gerüsttreppenturm nach Fertigstellung des Aufbaus und Freimeldung.

Abrechnung pro Stück und Woche nach
erfolgtem Aufbau und
Freimeldung.
Menge: 8,000 StWo

**01.01.01.0110 Gerüstüberbrückungs- und Plattformkonstruktion**
Gerüstbrückenkonstruktion zum erreichen der Flachdachbereiche und
Überbrückung der Mansarden beziehungsweise
Steil-Pultdächer mit Metalleindeckung, zur
Durchführung der Dachsanierungs- und
Fensterreparaturarbeiten liefern,
fachgerecht herstellen
und
wieder abbauen und
abtransportieren.

Höhenlage analog vorbeschriebenem Standgerüst.

Höhe Dachfläche ca. 25 m
Höhe Belagoberkante ca. 23,49 m.
Überbrückungslänge ca. 5,0 m
Überbrückungsbreite analog Aufstellbreite

In diese Position sind alle für die Lieferung, Herstellung und Montage anfallenden Lohn- und Materialkosten einzukalkulieren.

Zum Schutz der vorhandenen
Dacheindeckung bestehend aus
teilweise Kunststoffdachbahn
sowie Doppelstehfalz-Zinkblecheindeckung,
sind entsprechend
geeignete Holzbohlen
einschließlich
Unterlage aus mindestens 10 mm dicken
Bautenschutzmatten
einzubauen
und mit in diese Position einzukalkulieren.

Der Auftragnehmer hat sämtliche Gerüstbauteile
für Unterkonstruktionen,
Befestigungen und Verbindungen wie
Konsolen, Gitterträger,
Balkenauflager, Befestigungen oder
Gerüstbohlen,  sowie deren
Dimensionierung und Bemessung
eigenverantwortlich vorzunehemen.

Es ist eine durchgehende Belagsfläche herzustellen.

Die genaue Aufstellposition wird unmitelbar vor
der Herstellung final mit der Bauleitung abgestimmt.
Menge: 40,000 qm

**01.01.01.0120 Gebrauchsüberlassung Gerüstüberbrückungs- und Plattformkonstruktion**
Gebrauchsüberlassung vorbeschriebener
Gerüstüberbrückungs- und Plattformkonstruktion nach Fertigstellung des
Aufbaus und Freimeldung.

Abrechnung pro Quadratmeter und Woche nach
erfolgtem Aufbau und
Freimeldung.
Menge: 320,000 m²Wo

**01.01.01.0130 Zulage Ausbau zum Dachfanggerüst**
Zulage für den Ausbau zum Dachfanggerüst nach DIN 4420 Teil 1, Abs. 8.1.2.

Dachfanggerüst fachgerecht herstellen,
und wieder
abbauen und abtransportieren.

Das Gerüst ist entsprechend DIN, den BG Regeln Gerüstbau sowie den UVV "Bauarbeiten" (VBG 37) auszuführen
und zu sichern.

Die Abrechnung erfolgt über die Länge
in der größten Abwicklung an den Gerüstaußenseiten.
Menge: 8,000 m

**01.01.01.0140 Gebrauchsüberlassung Dachfanggerüst**
Gebrauchsüberlassung vorbeschriebenem Dachfanggerüst
nach Aufbau.

Abrechnung pro Quadratmeter und
Woche für jede Woche ab der
Freimeldung und Aufbau.
Menge: 64,000 mWo

**01.01.01.0150 Gerüsttransportbühne Tragkraft 500/850 kg**
Gerüstaufzug als Transportbühne mit Stahlmast, für max. fünf Personen und Lasten, verzinkt,
Förderhöhe ca. 24 m, inklusive Schleppkabel
und Bühne mit zwei Beladungs- und einer
Entladungsklappe,
einschließlich Etagentor auf der obersten Lage

- Tragfähigkeit max. 500kg für Personen,
- Tragfähigkeit max. 850kg für Lasten
- Hubgeschwindigkeit 12/24m/min
- max. Förderhöhe 100m

bestehend aus:

- Fußteil mit vier Einstellspindeln und Grundmast 2,3 m
- Schlitten mit Antrieb 3,0/6,1kW / 400V/50 Hz und
- geschwindigkeitsabhängiger Fangvorrichtung
- Sicherheitsstop mit akustischem Warnton
- Betriebs- und Notendschalter oben und unten
- Steuerung fest eingebaut, mit Schlüsselschalter
- Arbeitssteckdose 230 V (zugleich Montagesteuerung)
- Überlastabschaltung mit Anzeige
- Endschalteranfahrbügel (1 x Etage und 1 x Not-End)
- Handsteuerung 5 m, steckbar
- Fangprobensteuerung 10 m, steckbar
- Automatik Schmiereinrichtung

liefern, aufbauen, abbauen und abtransportieren.

Die Absperrung des Zugangsbereichs zum Aufzug auf Geländeniveau mittels
Bauzaunelementen ist in diese Position
mit einzukalkulieren und wird
nicht gesondert vergütet..
Menge: 1,000 Stk

**01.01.01.0160 Gebrauchsüberlassung Gerüsttransportbühne**
Gebrauchsüberlassung vorbeschriebener
Gerüsttransportbühne nach Fertigstellung des Aufbaus und Freimeldung.

Abrechnung pro Stück und Woche nach
erfolgtem Aufbau und
Freimeldung.
Menge: 8,000 StWo

**01.01.01.0170 Bedienungseinweisung Gerüsttransportbühne**
Betriebs- und Bedienungseinweisung für die sach- und ordnungsgemäße Nutzung der vorbeschriebenen Gerüsttransportbühne pro Fremdfirma.

Einweisung inklusive sämtlicher anfallender
Lohn- sowie Fahrtkosten.

Die Abrechnung erfolgt über die
Stückzahl der eingewiesenen Firmen.
Menge: 1,000 Stk

**01.01.01.0180 Wartung und Instandhaltung Gerüstransportbühne**
Wartung und Instandhaltung vorbeschriebener Gerüsttransportbühne in den gesetzlich
vorgeschriebenen Intervallen, entsprechend
Herstellerangaben, einschließlich
Bereitstellung aller erforderlichen
Schmier- und Betriebsstoffe für die Dauer
der Gesamtmietzeit.

Wartung mindestens einmal im Monat.
Menge: 2,000 St/M

**01.01.01.0190 Statische Berechnung für Sondergerüste**
Soweit erforderlich ist eine statische Berechnung für das Fassadengerüst anzufertigen und nach
Prüfung unaufgefordert der
Bauleitung vorzulegen.
Erstellung der statischen Berechnung für
Sondergerüste für den Fall der Erfordernis.

Die statische Berechnung ist einschließlich sämtlicher zugehöriger Pläne und
Unterlagen in den erforderlichen
Ausfertigungen einem zugelassenen
Prüfstatiker zwecks Vergleichsrechnung und
Prüfstatik zu übergeben.
Statische Berechnung einschließlich
Fertigungs- und Konstruktionszeichnungen für Sonderstahlbaukonsolen, Gitterträger, etc..
Überprüfung der Lasteinleitungsstellen und Mauerwerksfestigkeit, Bemessung
der notwendigen Befestigungen und
Befestigungsmittel durch den Statiker,
die Beschaffung der Baugenehmigung sowie die
Erstellung der Abnahmebescheinigungen
und aller anfallenden
Gebühren und Nebenkosten im
Hinblick auf die Gerüststatik.
Menge: 1,000 psch

**01.01.01.0200 Gerüstmonteur-Facharbeiter**
Gerüstmonteurstunden eines Facharbeiters für unvorhersehbare, das Gesamtwerk jedoch
erforderliche Arbeiten nach ausdrücklicher
Anordnung der Bauleitung.
Gerüstmonteur-Facharbeiterstunde
einschließlich aller
Zuschläge und Materialgestellung.
Menge: 8,000 Std
StPos: J

**01.01.01.0210 Gerüstmonteur-Helfer**
Gerüstmonteurstunden eines Helfers für unvorhersehbare,
das Gesamtwerk jedoch
erforderliche Arbeiten nach ausdrücklicher
Anordnung der Bauleitung.
Gerüstmonteur-Helferstunde
einschließlich aller
Zuschläge und Materialgestellung.
Menge: 8,000 Std
StPos: J

#### 01.02 Dachabdichtungs- und Klempnerarbeiten

*Hinweis: Systemskizze Bestandsdachaufbau:*

##### Abschnitt 01.02.01 Baustelleneinrichtung

**01.02.01.0010 Mobiltoilette**
Liefern, aufstellen und Vorhalten einer
Chemietoilette als
WC-Kabine gemäß ASR A 4.1
einschließlich
wöchentlicher
Reinigung und Entsorgung mit
An- und Abfuhr.

Aufstellungsort gemäß
Abstimmung mit der Bauleitung.

Vorhaltezeit bis zur Fertigstellung
der Arbeiten.
Menge: 1,000 Stk

**01.02.01.0020 Baustromverteilerschrank**
*** Bedarfsposition ohne GB
Baustromverteilerschrank nach DIN VDE 0100-704 mit für die Ausführung der nachfolgend beschriebenen Arbeiten erforderlichen Anschlüssen
liefern,
aufstellen, abbauen und abtransportieren, einschließlich
erforderlicher
Anschluss- und Zuleitungsverlegungen, Sicherungen,
NH-Verteiler und Anschlussarbeiten.

Vorhaltezeit bis zur Fertigstellung
der Arbeiten.
Menge: 1,000 Stk

**01.02.01.0030 Bauzaunelemente**
*** Bedarfsposition ohne GB
Sicherung gegen unbefugtes
Betreten mittels
entsprechender Bauzaunelemente.
Aufstellung teilweise auf befestigtem sowie
unbefestigtem Untergrund.
Bauzaun aus Einzelelementen mit verzinktem
Stahlrohrrahmen, inklusive
Vergitterung und Standfüßen. Die
Zaunoberkante soll sich ca. 2,0 m
über der Geländeoberkante
befinden.
Bauzaunelemente liefern, über die Dauer der
Sanierungsarbeiten vorhalten nach
Fertigstellung wieder abbauen und
abtransportieren.
Menge: 10,000 m

##### Abschnitt 01.02.02 Rückbauarbeiten

*Hinweis: Systemskizze Bestandsdachaufbau:*

**01.02.02.0010 Rückbau und Entsorgung Gründachsubstrat und Bekiesung 80-100mm**
Vorhandenen Gründachaufbau bestehend aus Substrat und extensiver
Begrünung, einschließlich bestehender Bekiesung im Randbereich und
um Einbauteile vollständig
aufnehmen,
nach unten
transportieren, in Container oder
Fahrzeug laden
und inklusive Transport- und
Entsorgungskosten
fachgerecht entsorgen.

Schichtdicke der Begrünung und
Kiesstreifen ca. 80-100 mm.
Menge: 160,000 qm

**01.02.02.0020 Rückbau und Entsorgung Schutz- und Speichermatte 30mm**
Vorhandene Schutz- und Speichermatten, Dicke ca. 30 mm, vollständig aufnehmen,
nach unten
transportieren, in Container oder
Fahrzeug laden
und inklusive Transport- und
Entsorgungskosten fachgerecht
entsorgen.

Abrechnung erfolgt über das
tatsächliche Flächenmaß.
Menge: 160,000 qm

**01.02.02.0030 Rückbau und Entsorgung Schutzvlies**
Vorhandenes Schutzvlies vollständig aufnehmen,
nach unten
transportieren, in Container oder
Fahrzeug laden
und inklusive Transport- und
Entsorgungskosten fachgerecht
entsorgen.

Abrechnung erfolgt über das
tatsächliche Flächenmaß.
Menge: 160,000 qm

**01.02.02.0040 Rückbau und Entsorgung Lichtkuppel Durchmesser 100cm**
Vorhandene runde Lichtkuppel, Durchmesser 100 cm, einschließlich Aufsatzkranz sowie
Anbau-, Anschluss- und
Verbindungsteile aufnehmen,
nach unten
transportieren, in Container oder Fahrzeug
laden
und inklusive Transport- und
Entsorgungskosten
fachgerecht entsorgen.

Die Abrechnung erfolgt über die
ausgebaute Stückzahl.
Menge: 5,000 Stk

**01.02.02.0050 Rückbau und Entsorgung Lüftungskasten mit Rohrdurchführungen DN100**
Vorhandene Lüftungskästen aus 11,5 cm Mauerwerk, Abmessungen ca. 800 x 600 mm,
Höhe ca. 500 mm,
einschließlich Unterkonstruktion, Abdeckung
aus Zinkblech,
zwei bis drei Stück DN 100 Strangentlüftungs- und
Dunstrohrdurchführungen
sowie sämtlicher Anbau-,
Anschluss- und
Verbindungsteile aufnehmen,
nach unten
transportieren, in Container oder
Fahrzeug
laden
und inklusive Transport- und
Entsorgungskosten fachgerecht entsorgen.

Foto rückzubauender Lüftungskasten:

Die Abrechnung erfolgt über die Stückzahl.
Menge: 2,000 Stk

**01.02.02.0060 Rückbau und Entsorgung PVC-Altabdichtung Dachfläche**
Vorhandene Altabdichtung der Fläche bestehend aus vlieskaschierter PVC-Dachbahn
komplett inklusive vorhandener Linienbefestigungen im Randbereich aufnehmen,
nach unten
transportieren, in Container oder
Fahrzeug laden
und inklusive Transport- und
Entsorgungskosten
fachgerecht entsorgen.

Abrechnung erfolgt über das
tatsächliche Flächenmaß.
Menge: 160,000 qm

**01.02.02.0070 Rückbau und Entsorgung PVC-Altabdichtung Dachrand und Wandanschluss**
Rückbau und Entsorgung Altabdichtung wie vor beschrieben, jedoch ohne Kaschierung im
senkrechten Bereich
des Dachrands und im
Bereich aufgehender Wandanschlüsse, gespannt, Anschlusshöhen von
ca. 15 cm bis ca. 60 cm,
einschließlich vorhandener,
mechanischer
Sicherung gegen abrutschen
bestehend aus Metallprofil
oder -schiene sowie sämtlicher
Verbindungs- und Befestigungsteile
rückbauen,
nach unten
transportieren, in Container oder
Fahrzeug laden
und inklusive Transport- und
Entsorgungskosten fachgerecht
entsorgen.

Foto rückzubauender Dachrandanschluss:
Menge: 55,000 qm

**01.02.02.0080 Rückbau und Entsorgung Hauptabläufe DN100**
Vorhandene Altabläufe, Freispiegelentwässerung,
einschließlich Begleitheizung mit
allen Leitungen und
Systemteilen sowie Anbau- und
Ergänzungsteile wie
Aufstockelement
und Siebring sowie inklusive
Verbindungs- und Befestigungsmaterial
aufnehmen,
nach unten
transportieren, in Container oder
Fahrzeug laden
und inklusive Transport- und
Entsorgungskosten fachgerecht
entsorgen.

Foto bestehender Altablauf:
Menge: 6,000 Stk

**01.02.02.0090 Rückbau und Entsorgung Notab- und Notüberläufe bis DN100**
Position wie vor beschrieben, jedoch vorhandene Notentwässerungseinrichtungen als
Ablauf oder als Überlaufspeier mit
Stahlrohr DN 40 bis DN 100.
Menge: 6,000 Stk

**01.02.02.0100 Rückbau und Entsorgung EPS-Wärmedämmung 140mm**
Vorhandene, alte und durchnässte Flachdachdämmung aus dem Einbaujahr 1998 bestehend aus
expandiertem Polystyrol, ein-
oder zweilagig,
Dämmstärke ca. 140 mm, komplett
aufnehmen,
nach unten
transportieren, in Container oder
Fahrzeug laden
und inklusive Transport- und
Entsorgungskosten
fachgerecht entsorgen.

Foto Probeöffnung:
Menge: 160,000 qm

**01.02.02.0110 10mm Mehr- oder Minderstärke EPS-Wärmedämmung**
*** Bedarfsposition ohne GB
Mehr- oder Minderkosten pro 10 mm
Dämmstoffdickenänderung beim Rückbau
vorbeschriebener EPS-Wärmedämmung.
Menge: 1,000 qm

**01.02.02.0120 Rückbau und Entsorgung Wärmedämmung XPS/EPS Dachrandinnen- und Dachrandoberseite 60-80mm**
Vorhandene senkrechte Wärmedämmung im Dachrandbereich bestehend aus extrudiertem, expandierten Polystyrol
oder Mineralfaser,
Plattenstärke ca. 60-80 mm, inklusive gegebenenfalls vorhandener,
mechanischer Befestigung vollständig
abnehmen, vom Dach.
nach unten transportieren, in
Container oder
Fahrzeug laden und
einschließlich Transport- und
Entsorgungskosten fachgerecht
entsorgen beziehungsweise
einer stofflichen
Verwertung zuführen.
Menge: 55,000 qm

**01.02.02.0130 Rückbau und Entsorgung Brettschalung senkrecht 24mm**
Vorhandene Brettschalung, ca. 24 mm dick, im senkrechten und
schrägen Bereich
der Anschlussdächer soweit wie
erforderlich für die Ausbildung der neuen
Dachrandan-, -abschlüsse  oder
Verlängerungen
erforderlich,
einschließlich vorhandener Vordeckung,
Befestigungs-,
Verbindungsmaterialien sowie aller
Anschlussteile
rückbauen,
nach unten
transportieren, in Container oder
Fahrzeug verladen und
ordnungsgemäß verwerten.
Menge: 5,000 qm

**01.02.02.0140 Rückbau und Entsorgung Bitumen-Dampfsperre einlagig**
Vorhandene Dampfsperre im Flächen- und Anschlussbereich bestehend
aus einlagiger, punkt- und streifenförmig
auf dem Gefälleestrich
verklebter Bitumen-Schweißbahn
aufnehmen,
nach unten
transportieren, in Container oder
Fahrzeug laden
und inklusive Transport- und
Entsorgungskosten
fachgerecht entsorgen.

Abrechnung erfolgt über das
tatsächliche Flächenmaß.
Menge: 210,000 qm

**01.02.02.0150 Rückbau und Entsorgung Gefälleestrich 30-150mm**
Vorhandenen Gefälleestrich direkt auf der Betondecke eingebaut, Neigung ca. 2 %,

Maximaldicke ca. 15 cm
Mindestdicke ca. 3 cm

mit geeignetem Gerät abbrechen, aufnehmen,
nach unten
transportieren, in Container oder
Fahrzeug laden
und inklusive Transport- und
Entsorgungskosten
fachgerecht entsorgen.

Abrechnung erfolgt über das
tatsächliche Flächenmaß.
Menge: 160,000 qm

**01.02.02.0160 Rückbau und Entsorgung Winkelstehfalzbekleidung Wandanschlussbereich**
Vorhandene Winkelstehfalzbekleidungen aus Titanzink, in senkrechten
Anschlussbereichen an die Flachdachfläche einschließlich im Fuß- und Kopfpunktbereich vorhandener
Loch-,
Haltebleche, Haften, Verbindungsmaterialien
sowie Anschlussteile und
Befestigungsmittel, etc.
demontieren, nach unten
transportieren, in
Container oder Fahrzeug laden und
ordnungsgemäß verwerten.

Foto rückzubauende Seitenbekleidung:

Die Abrechnung erfolgt über das Flächenmaß.
Menge: 6,000 qm

**01.02.02.0170 Rückbau und Entsorgung Dachrandaltabdeckungen Zuschnitt bis 1000mm**
Vorhandene Dachrandabdeckung aus Zinkblech,
einschließlich vorhandener oder
gegebenenfalls vorhandener
Haft-/Vorstoßblechen,
Haftstreifen, Dichtungsbänder,
Lüftungsgitter,
Kappleisten, Anbau- und
Befestigungsteile sowie Verbindungs- und Befestigungsmaterialien
rückbauen, nach unten
transportieren, in Container oder
Fahrzeug laden
und inklusive
Transport- und
Entsorgungskosten fachgerecht entsorgen.

Zuschnitt Dachrandabdeckung bis ca. 600 mm
Material Zinkblech

Beispielfoto rückzubauende Abdeckung:

Die Abrechnung erfolgt auf Längenmaß rückgebauter Altabdeckung.
Menge: 34,000 m

**01.02.02.0180 Rückbau und Entsorgung Holzunterkonstruktion Dachrandbereich**
Vorhandene Unterkonstruktionen im Dachrandbereich bestehend
aus Brettschalung 24 mm dick oder Holzwerkstoffplatte
25 mm dick sowie entsprechendem Lattenunterbau
einschließlichVordeckung sowie
Verbindungs- und Befestigungsmaterialien
rückbauen, nach unten
transportieren, in Container oder
Fahrzeug laden
und inklusive
Transport- und
Entsorgungskosten
fachgerecht entsorgen.

Breite Dachrand ca. 580-680 mm
Material Brettschalung oder Baufurniersperrholzplatte mit Unterkonstruktion aus Holzlattung

Die Abrechnung erfolgt auf Flächenmaß rückgebauter Unterkonstruktion.
Menge: 45,000 qm

**01.02.02.0190 Rückbau und Entsorgung Blitzschutzleitungen Al**
Vorhandene Blitzschutzableitungen bestehend aus Aluminium inklusive vorhandener Lagesicherungen aus
Betonwerkstein sowie sämtlicher
Verbindungs-, Befestigungs- und
Anschlussteile ausbauen,
nach unten
transportieren, in Container
oder Fahrzeug laden
und einschließlich Transport- und
Entsorgungskosten fachgerecht
entsorgen.

Foto rückzubauende Blitzschutzableitung:
Menge: 35,000 m

**01.02.02.0200 Rückbau und Entsorgung Blitzschutz-Fangstangen**
Vorhandene Blitzschutz-Fangstangen einschließlich Ballastierung bestehend aus
Betonwerkstein sowie sämtlicher
Verbindungs-, Befestigungs- und
Anschlussteile ausbauen, nach unten
transportieren, in Container
oder Fahrzeug laden
und einschließlich Transport- und
Entsorgungskosten fachgerecht
entsorgen.
Menge: 4,000 Stk

##### Abschnitt 01.02.03 Dampfsperre und Behelfsabdichtung

**01.02.03.0010 Vorbereitung Betonoberfläche und Herstellung Planebenheit**
Entfernung von nach dem Gefälleestrichabbruch vorhandenen Haftmörtelresten sowie Unebenheiten
mittels geeignetem Gerät durch schleifen oder fräsen, zur Erreichung der erforderlichen Planebenheit.

Anfallender Schutt ist aufzunehmen, aufzuladen
und inklusive Transport- und
Entsorgungskosten
fachgerecht zu entsorgen.

Herstellen einer ebenen, tragfähigen
Betonoberfläche zum aufbringen einer Bitumen-Dampfsperrschweißbahn.
Menge: 160,000 qm

**01.02.03.0020 Reparatur und Instandsetzung Betonoberfläche**
*** Bedarfsposition ohne GB
Schadhafte Bereiche in der Betondecke nach Abbruch des Gefälleestrichs und größere Ausbrüche wieder auffüllen und
fachgerecht instand setzen.

Reparatur und Auffüllung von Fehlstellen oder Ausbrüchen mit geeignetem, mechanisch hoch belastbaren,
und schrumpffrei härtendem
Reparaturmörtel.

Abgerechnet wird das Flächenmaß der reparierten Bereiche.

Beispielfabrikat:
Remmers Betofix R4 SR

Angebotenes Fabrikat '..........................................................'
Menge: 1,000 qm

**01.02.03.0030 Haftzugprüfung**
Nachweisführung von ausreichenden
Haftzugprüfungen zur Ermittlung eines
kraftschlüssigen Verbundes zwischen
der mit Voranstrich versehenen
Betonkonstruktion und Bitumenbahn.
Das heißt, ein Schweißbahnstreifen,
ca. 20 x 50 cm wird auf dem
abgetrocknetem Voranstrich
aufgeschweißt und nach Abkühlen wieder
abgezogen.
Die Abzugsversuche müssen dokumentiert
werden.
Menge: 1,000 psch

**01.02.03.0040 Reinigung Betonuntergrund**
Betonuntergrund reinigen und Verunreinigungen auf der gesamten Fläche mit
scharfem Besen sauber abkehren, anfallenden Schutt vom Dach
schaffen und entsorgen.
Menge: 160,000 qm

**01.02.03.0050 Haftgrund Betondecke und aufgehende Bauteile**
Bitumen-Voranstrich, lösemittelhaltig,
als Haftgrund für heiß- oder
kaltverarbeitbare Verklebungen vollflächig
auf die Betondecke sowie auf der
Attikainnen- und Attikaoberseite
im Roll-/Streichverfahren aufbringen,

Verbrauch mindestens 300 g/qm.

Angebotenes Fabrikat: '...........................................................'
Menge: 210,000 qm

**01.02.03.0060 Dampfsperre und Behelfsabdichtung**
Elastomerbitumen-Schweißbahn als
Dampfsperrbahn nach DIN EN 13 970 gemäß Herstellervorgaben auf den Untergrund aus Beton fachgerecht in
der Fläche punkt- beziehungsweise unterbrochen streifenförmig (Dampfdruckausgleichschicht) aufschweißen.

Längsnaht- und Kopfstoßüberdeckung mindestens 8 cm breit verschweißen. Ein 45°-Eckschnitt ist an der unteren Lage im
Bereich der T-Stöße auszuführen. Stöße sind versetzt anzuordnen.

Im Bereich von An- und Abschlüssen sowie
Dachdurchdringungen ist die Bahn luftdicht anzuschließen.

Die Dampfsperre übernimmt die Funktion der kurzfristigen Behelfsabdichtung und muss für diesen Anwendungsfall entsprechend zugelassen sein.

Leistungs- und Funktionsanforderungen:
Dicke ca. 3,5 bis 4 mm
oberseitig: naturschiefer mit Mittelstreifen
unterseitig: folienkaschiert
offene Liegezeit beziehungsweise UV-stabil: mindestens 6 Monate
Trägereinlage: Kombinationsträger PET/Alu/PET + Glasvlies
Durchtrittsicher
Diffusionswiderstand (Sd-Wert) nach DIN EN 1931:> 1500 m
kurzfristige Behelfsabdichtung

Angebotenes Fabrikat: '........................................................'
Menge: 160,000 qm

**01.02.03.0070 Dampfsperre und Behelfsabdichtung an aufgehende Bauteile**
Dampfsperre und Behelfsabdichtung der Vorposition an höher gehende Bauteile aus Beton als separate Anschlussbahn hochführen und aufschweißen.

Ausführung im Rand- und Anschlussbereich zweilagig.

Anschlusshöhe mindestens bis Oberkante Wärmedämmung.
Im Dachrandbereich ist die Dampfsperre
bis zur Attikavorderkante hochzuführen
und vollflächig an das
Bauteil anzuschweißen.

Rohbauhöhe Dachrandaufkantung bis ca. 60 cm.

Die Abrechnung erfolgt auf Flächenmaß.
Menge: 50,000 qm

##### Abschnitt 01.02.04 Wärmedämmung

**01.02.04.0010 Grunddämmung MW DAA 140mm windsogsicher verklebt**
Wärmedämmung aus 140 mm dicken, hoch verdichteten Steinwolle-Dachdämmplatten mit oberseitiger Mineralvlieskaschierung und
folgenden Eigenschaften:

Nennwert der Wärmeleitfähigkeit: 0,039 W/(m*K) nach DIN EN 13162
Bemessungswert der Wärmeleitfähigkeit: 0,040 W/(m*K) nach DIN 4108-4
Nichtbrennbar, Euroklasse A2 -s1,d0 nach DIN 13501-1
Anwendung: DAA nach DIN 4108-10
Druckspannung bei 10% Stauchung:> = 70 kPa nach DIN EN 826
Punktlast bei 5 mm Stauchung:> = 800 N nach DIN EN 12430
Zugfestigkeit senkrecht zur Plattenebene (Abreißfestigkeit):> = 15 kPa nach DIN EN 1607

liefern und auf vorbeschriebener Dampfsperre einlagig im Verband, dicht gestoßen
fachgerecht verlegen
und mit geeignetem Dämmstoffkleber systemgerecht verkleben.

Befestigung der Abdichtung: verschweißt
Eck- und Randbereich: vollflächige Verklebung
Innenbereiche: > 40% Klebeflächenanteil

In die Preise einzurechnen sind Baustellentransport, Reservematerialien, Schneidarbeiten und Verschnitt.

Beispielfabrikat:
Rockwool Dachdämmplatte Bondrock MV

Angebotenes Fabrikat: '....................................................'
Menge: 160,000 qm

**01.02.04.0020 Mehr- oder Minderstärke Grunddämmung MW 035**
*** Bedarfsposition ohne GB
Mehr- oder Minderkosten pro 10 mm
Dämmstoffdickenänderung bei den vorbeschriebenen Grunddämmplatten aus MW.
Menge: 1,000 qm

**01.02.04.0030 Gefälledämmung MW DAA 2% 100mm windsogsicher verklebt**
Gefälledämmung aus hoch verdichteten Steinwolle-Dachdämmplatten mit oberseitiger Mineralvlieskaschierung zum direkten Aufschweißen der Bitumenschweißbahn

Oberfläche: Mineralvlieskaschierung
Nennwert der Wärmeleitfähigkeit: 0,039 W/(m*K) nach DIN EN 13162
Bemessungswert der Wärmeleitfähigkeit: 0,040 W/(m*K) nach DIN 4108-4
Nichtbrennbar, Euroklasse A2 -s1,d0 nach DIN 13501-1
Anwendungsgebiet: DAA nach DIN 4108-10
Druckspannung bei 10% Stauchung:> = 70 kPa nach DIN EN 826
Punktlast bei 5 mm Stauchung:> = 800 N nach DIN EN 12430
Zugfestigkeit senkrecht zur Plattenebene (Abreißfestigkeit):> = 15 kPa nach DIN EN 1607
Format (Einzelplatte): 1000 x 600 mm
Standardgefälle: 2%
Mindestdicke ca. 40 mm
Maximaldicke ca. 160 mm
Mittlere Dicke ca. 100 mm

liefern und auf der vorbeschriebenen Grunddämmung nach Verlegeplan des Herstellers dicht
gestoßen fachgerecht verlegen.

Befestigung Dämmstoff: verklebt
Befestigung Abdichtung: verschweißt
Eck- und Randbereich: vollflächige Verklebung
Innenbereiche: >40% Klebeflächenanteil

Die Verlegung erfolgt nach dem vom Auftragnehmer zu erstellenden Gefälleplan.
Dieser ist der Bauüberwachung zur Prüfung vorzulegen.
Der U-Wert muss nach DIN EN 6946 nachgewiesen werden. Der Nachweis ist mit dem Gefälleplan der Bauüberwachung vorzulegen.
Die Kosten für die Erstellung des Gefälleplans und Nachweis des U-Werts sind im Einheitspreis zu berücksichtigen und werden nicht gesondert vergütet.

Beispielfabrikat:
Rockwool Gefälledachdämmplatte Georock 040 MV

Angebotenes Fabrikat: '....................................................'
Menge: 160,000 qm

**01.02.04.0040 Mehr- oder Minderstärke Gefälledämmung MW 035**
*** Bedarfsposition ohne GB
Mehr- oder Minderkosten pro 10 mm
Dämmstoffdickenänderung bei den vorbeschriebenen Gefälledämmplatten aus MW.
Menge: 1,000 qm

**01.02.04.0050 Kontergefälleplatten MW DAA**
Wärmedämmung, aus
druckbelastbaren Mineralfaserplatten
nach DIN EN 13162, Wärmeleitfähigkeitsstufe 040

Baustoffklasse A1 (nicht brennbar)
nach DIN EN 13501-1,
Anwendung DAA nach DIN 4108-10,
Druckspannung bei 10 % Stauchung nach
DIN EN 826 >= 70 kPa

als Kontergefälleplatte
im Anschlussbereich windsogsicher
verklebt verlegen.

Gefälle: 2 %
Menge: 10,000 m²

**01.02.04.0060 Wärmedämmung MW DAA 100mm Dachrandinnenseite und Wandanschlussbereich**
Mineralfaser-Dämmplatten an der Dachrandinnenseite, gemäß DIN EN 13162 und DIN 4102 nicht brennbar - Baustoffklasse A1, Druckspannung mindestens 60 kPa bei 10 % Stauchung liefern, dicht gestoßen verlegen und mit PU-Kleber auf dem Untergrund aufkleben.

Dicke 100 mm
Anwendungsgebiet DAA dm
Wärmeleitfähigkeitsgruppe 037

Angebotenes Fabrikat: '............................................................'

Das angebotene Produkt muss die zuvor beschriebenen Mindestanforderungen erfüllen. Dem AG ist vor der Ausführung das Produktdatenblatt für eine
Prüfung zu übergeben
Menge: 60,000 qm

**01.02.04.0070 Mehr- oder Minderstärke Wärmedämmung MW Dachrandinnenseite und Wandanschlussbereich**
*** Bedarfsposition ohne GB
Mehr- oder Minderkosten pro 10 mm
Dämmstoffdickenänderung bei der vorbeschriebenen
MW-Wärmedämmung.
Menge: 1,000 qm

**01.02.04.0080 Wärmedämmung XPS DAA 80mm Dachrandinnenseite und Wandanschlussbereich**
*** Bedarfsposition ohne GB
Wärmedämmung aus extrudierten Polystyrol-Hartschaumplatten liefern und
nach DIN 13163 auf den senkrechten Untergrund der Stahlbetonattika mechanisch
befestigen oder nach DIN EN 1991 und DIN 1055 windsogsicher verkleben. Platten versetzt
anordnen und dicht stoßen.

- Anwendungskurzzeichen: XPS 035 DAA
- umlaufend glatte Kanten
- Wärmeleitfähigkeit nach DIN EN 13163: 0,035 W/(m*K)
- Brandverhalten nach DIN 13501: Klasse E

Plattendicke 80 mm
Plattenhöhe ca. 700 mm

Fehlstellen und Fugen sind mit geeignetem
Kartuschenschaum nachzudämmen
Menge: 90,000 qm

**01.02.04.0090 Mehr- oder Minderstärke Wärmedämmung XPS Dachrandinnenseite und Wandanschlussbereich**
*** Bedarfsposition ohne GB
Mehr- oder Minderkosten pro 10 mm
Dämmstoffdickenänderung bei der vorbeschriebenen XPS-Wärmedämmung.
Menge: 1,000 qm

**01.02.04.0100 Wärmedämmung MW DAA 80mm Dachrandoberseite**
Wärmedämmung wie vor beschrieben, jedoch
für die Verlegung auf der
Dachrandoberseite.

Die Fixierung erfolgt analog durch die
Montage der in gesonderter
Position beschriebenen Holzwerkstoffplatte.

Plattendicke  80 mm
Menge: 45,000 qm

**01.02.04.0110 Mehr- oder Minderstärke Wärmedämmung MW Dachrandoberseite**
*** Bedarfsposition ohne GB
Mehr- oder Minderkosten pro 10 mm
Dämmstoffdickenänderung bei der vorbeschriebenen MW-Wärmedämmung.
Menge: 1,000 qm

**01.02.04.0120 Wärmedämmung XPS DAA 80mm Dachrandoberseite**
*** Bedarfsposition ohne GB
Wärmedämmung wie vor beschrieben, jedoch für die Verlegung auf der Dachrandoberseite.

Die Fixierung erfolgt analog durch die Montage der in gesonderter Position beschriebenen Holzwerkstoffplatte, im vorh. 6 mm Randwinkel.

Plattendicke  60 mm
Plattenbreite  ca. 360 mm
Menge: 45,000 qm

**01.02.04.0130 Mehr- oder Minderstärke Wärmedämmung XPS Dachrandoberseite**
*** Bedarfsposition ohne GB
Mehr- oder Minderkosten pro 10 mm
Dämmstoffdickenänderung bei der vorbeschriebenen XPS-Wärmedämmung.
Menge: 1,000 qm

**01.02.04.0140 Abschottung Dampfsperre/Wärmedämmung**
Elastomerbitumen-Kaltselbstklebebahn liefern
und bis ca. Oberkante Wärmedämmung
führen und auf die Dampfsperre durch Abziehen der unterseitigen Folie aufkleben.
Die horizontal liegende Überdeckung mit
Heißluft oder kleinem Brenner auf
die Wärmedämmung beziehungsweise auf die
Dampfsperre aufschweißen.
Zuschnitt ca. 30-40 cm.
Menge: 30,000 m

**01.02.04.0150 Holzwerkstoffplatte Dachrandoberseite BFU-3G 25mm**
Dachrandoberseite mit Baufurniersperrholzplatten,
Dicke mindestens 25 mm, zur
Ausbildung des An- und Anschlusses im Bereich
des Dachrands beziehungsweise aufgehender
Stahlbetonaufkantung und
zur Befestigung der neuen Blechabdeckungen

Die Befestigung erfolgt konstruktiv im
Mauerwerk oder
Stahlbeton mit entsprechend
geeigneten Befestigungsmitteln.

Plattenzuschnitt bis ca. 450 mm.

Dübeldurchmesser mindestens 8 mm,
Zulassung Deutsches Institut für Bautechnik
ETA-Zulassung

Die Holzwerkstoffplatten sind nach der
Montage und vor dem aufbringen der
neuen Blechabdeckung mit geeigneter
Abdeckungsbahn
vor der Witterung
zu schützen!
Menge: 45,000 m

**01.02.04.0160 Brettschalung S10 24mm**
Dachschalung aus Brettern als Unterlage für dieVerlängerung der Dachanschlussbereiche, nach Erfordernis.,

Brettbreiten von 80 bis 160 mm
Nadelholz C24
Sortierklasse S10
Holzfeuchte maximal 15%
Gebrauchsklasse 0 ohne chemischen Holzschutz
Dicke 24 mm
Befestigung mit Nägeln

liefern und einschließlich Verbindungs- und Befestigungsmaterial
sowie Materialverschnitt
fachgerecht einbauen.

Die Abrechnung erfolgt über die Fläche.
Zulagen für
Kleinflächen sind einzukalkulieren.
Menge: 10,000 qm

##### Abschnitt 01.02.05 Dachabdichtung mit Bitumenbahn

ZZVGruppeNr: -1

ZZVLfdNr: 0

**01.02.05.0010 Unterlage PYE KTG KSP 3,5 vollflächig verklebt als Behelfsabdichtung**
Erste Lage der Abdichtung mit Elastomerbitumen-Kaltselbstklebebahn nach DIN EN 13707, mit variabler Nahtfügetechnik, vollflächig verklebt als
Behelfsabdichtung.

Leistungs- und Funktionsanforderungen:
Anwendungskurzzeichen nach DIN SPEC 20000-201: DU/E1 PYE KTG KSP 3,5 DIN SPEC 20000-202: PYE KTG KSP 3,5
Dicke: ca. 3,5 mm
oberseitig: folienkaschiert
unterseitig: Kaltselbstklebebitumen mit Abziehfolie
kurzfristige Behelfsabdichtung
Trägereinlage: Glasgittergelege mit Glasvlies
Verhalten bei Brand von außen, im System geprüft nach DIN CEN/TS 1187 und eingestuft in BROOF(t1)

liefern und gemäß Herstellervorgaben auf den Untergrund
fachgerecht verlegen. Längsnaht- und Kopfstoßüberdeckung mindestens 8 cm breit,
unter Verwendung einer
Andrückrolle fachgerecht thermisch verschweißen.
Ein 45°-Eckschnitt ist an
der unteren Lage im Bereich
des T-Stoßes auszuführen.
Stöße versetzt anordnen.

Angebotenes Fabrikat: '....................................................'
Menge: 160,000 qm

**01.02.05.0020 Oberlage PYE/PYP-KTP 300 S5 vollflächig verschweißt**
Oberlage der Abdichtung mit Polymerbitumen-Schweißbahn nach DIN EN 13707, mit Kombinationsträgereinlage, oberseitig APP-, unterseitig SBS-Bitumen.

Leistungs- und Funktionsanforderungen:
Anwendungskurzzeichen nach DIN SPEC 20000-201: DO/E1 PYE/PYP-KTP 300 S5 DIN SPEC 20000-202: BA PYE/PYP-KTP 300 S5
Dicke ca. 5,2 mm
oberseitig: beschiefert weißgrau
unterseitig: folienkaschiert
Trägereinlage: Polyesterverbund (KTP) 300 g/m²
Verhalten bei Brand von außen, im System geprüft nach DIN CEN/TS 1187 und eingestuft in BROOF(t1)

liefern und gemäß Herstellervorgaben auf den Untergrund
fachgerecht vollflächig verschweißen. Längsnaht- und
Kopfstoßüberdeckung mindestens 8 cm breit fachgerecht
verschweißen. Stöße versetzt anordnen.

Angebotenes Fabrikat: '....................................................'
Menge: 160,000 qm

**01.02.05.0030 Flüssigkunststoff-Dachrandanschluss**
Dachrandanschluss mit Flüssigkunststoff geeignet für das Abdichtungssystem wie folgt beschrieben herstellen.

Abdichtung der Dachfläche bis zum aufgehenden Bauteil führen und gegebenenfalls mechanisch fixieren.
Untergrund gegebenenfalls aufrauen, trocknen und säubern. Grundierung nach Hersteller-Grundierungsempfehlung auftragen..
Ränder sowie Abgrenzungen der Flüssigkunststoffabdichtung  mit Gewebeklebeband abkleben.
Einkomponentigen Flüssigkunststoff mit kurzfasriger Perlonrolle oder Pinsel bis zur Vorderkante der Attikakrone und ca. 10 cm auf die Abdichtung der Dachfläche auftragen. Verbrauch: mindestens 2,3 kg/m².
Die Zuschnitte aus Polyestervlies mit 5 cm Überdeckung vollflächig und hohlraumfrei einbetten. Die Überdeckungen sind an den Kontaktflächen zueinander mit Flüssigkunststoff zu belegen.
Flüssigkunststoff auf das Polyestervlies wie vor beschrieben auftragen. Verbrauch: mindestens 1,2 kg/m², Trockenschichtdicke insgesamt 2,5 mm.
Gewebeklebeband vor dem Aushärten abziehen.

Abwicklung Dachrandanschlusslänge
von ca. 150 mm bis ca. 600 mm.

Abgerechnet wird über die hergestellte Dachrandanschlussfläche.

Angebotenes Fabrikat: '....................................................'
Menge: 65,000 qm

**01.02.05.0040 Flüssigkunststoffanschluss Lichtkuppel 100cm**
Anschluss an vorbeschriebene Lichtkuppel,  Durchmesser 100 cm, mit wärmegedämmtem Aufsatzkranz, Anschlusshöhe
mindestens 200 mm, wie folgt herstellen:

Untergrund gegebenenfalls aufrauen, trocknen und säubern. Grundierung gemäß Grundierungsempfehlung des Herstellers.
Ränder sowie Abgrenzungen der Flüssigkunststoffeindichtung mit Gewebeklebeband abkleben.
Flüssigkunststoffabdichtung bis zur planmäßigen Höhe und ca. 20 cm auf die Abdichtung der Dachfläche auftragen, Verbrauch: mindestens 2,3 kg/m².
Die Zuschnitte aus Polyestervlies für die Ecken und die Seitenflächen mit 5 cm Überdeckung vollflächig und hohlraumfrei einbetten. Die Überdeckungen sind an den Kontaktflächen zueinander mit Flüssigkunststoff zu belegen.
Flüssigkunststoff auf das Vlies wie vor beschrieben auftragen, Verbrauch: mindestens 1,2 kg/m², Trockenschichtdicke insgesamt 2,5 mm.
Gewebeklebeband vor dem Aushärten abziehen.

Die Abrechnung erfolgt je Stück fix und fertig eingedichteter Lichtkuppel.
Menge: 5,000 Stk

**01.02.05.0050 Kernbohrungen bis DN 200**
*** Bedarfsposition ohne GB
Kernbohrungen bis DN 200 mm, als Nassbohrung, für erforderliche werdende Leitungsdurchführungen in der Stahlbetondecke herstellen.

Der genaue Bohrdurchmesser ist auf die durchzuführenden Leitungen anzupassen.

Dicke der Stahlbetondecke 205 mm.
Menge: 1,000 Stk

**01.02.05.0060 Flachdach-Stranglüfter DN 100**
Flachdachlüfter zur Entlüftung der Schmutzwasser-Fallleitungen über die Dachfläche.
Strangentlüftung mit Flachdach-Systemlüfter und allen nachfolgend aufgeführten, zum Anschluss an die Funktionsschichten erforderlichen, systemeigenem Einbau- und Anschlussteilen, in fertiger Arbeit.

Systemlüfter inklusive:

Grundplatte aus Polyurethan, zum Anschließen der Dampfsperre, Nennweite DN 100 mit fest eingeschäumter Bitumen-Anschlussmanschette passend zur Dampfsperre. Komplett inklusive siebenlippigem Dichtring und Gleitmittel.

Systemlüfter zum oberen Abschluss von Fallleitungen, aus Polyurethan, in der Nennweite DN 100. Mit fest eingeschäumter FPO-Anschlussmanschette passend zur Dachabdichtung.  Komplett inklusive siebenlippigem Dichtring, Gleitmittel, langem PE-Anschlussrohr und Abweiser aus Polyamid

Kondensabweiser, passend zu vorbeschriebenem Systemlüfter für die Ableitung von Kondenswasser aus Lüftunggssträngen auf die Dachabdichtungsebene, bestehend aus  Adapter für Kondensabweiserrohr, Kondensabweiserrohr, Regenhaube und 6 Montageschrauben.

in fertiger Arbeit einbauen und eindichten.

Einbau und Anschluss aller vorbeschriebenen Bauteile nach Herstellervorschrift.

Sturmsichere Befestigung um den Systemlüfter mit Befestigungsprofilen wie in vorgenannten Positionen beschrieben und nach Verlegeanleitung des Dachbahnenherstellers.

Angebotenes Fabrikat: '....................................................'
Menge: 6,000 Stk

**01.02.05.0070 Rohrdurchführung DN 100**
Rohrdurchführung für auf der
Dachfläche erforderliche Kabel. Rohrdurchführung
mit allen nachfolgend aufgeführten und zum
Anschluss an die Funktionsschichten erforderlichen, systemeigenem Einbau- und
Anschlussteilen in fertiger Arbeit.

Rohrdurchführung inklusive:

Grundplatte aus Polyurethan, zum Anschließen der Dampfsperre, Nennweite DN 100 mit fest eingeschäumter Bitumen-Anschlussmanschette passend zur Dampfsperre. Komplett inklusive siebenlippigem Dichtring und Gleitmittel.

Rohrdurchführung aus Polyurethan, Nennweite DN 100. Mit fest eingeschäumter FPO-Anschlussmanschette passend zur Dachabdichtung. Komplett inklusive siebenlippigem Dichtring, Gleitmittel, mit abnehmbarem 180°-Bogen und Abweiser aus Polyamid

Dampfsperrkappe aus EPDM mit verschraubbarer Befestigung, zum dampf- und wasserdichten Verschluss der Rohrdurchführung, die Aussparung der jeweiligen Durchführung der Medien erfolgt bauseits nach Einbauanleitung.

in fertiger Arbeit einbauen und eindichten.

Einbau und Anschluss aller vorbeschriebenen Bauteile nach Herstellervorschrift.

Sturmsichere Befestigung um die Rohrdurchführung nach Verlegeanleitung des Dachbahnenherstellers.

Angebotenes Fabrikat: '....................................................'
Menge: 3,000 Stk

**01.02.05.0080 Rohrdurchführung DN 150**
*** Bedarfsposition ohne GB
Rohrdurchführung und Zubehör wie vor beschrieben, jedoch mit einer Nennweite von
DN 150.
Menge: 1,000 Stk

**01.02.05.0090 Eindichtung Anschlagpunkte**
Menge: 8,000 Stk

**01.02.05.0100 Blitzschutzdrahthalter**
Blitzschutzdrahthalter für Blitzschutzdraht 8 mm und 10 mm, einschließlich Rondelle zur Befestigung des Halters im Abstand von 1,0 m montieren und mit der Dachabdichtung nach Herstellerangabe thermisch verschweißen.

Dem AG ist vor der Ausführung das Produktdatenblatt für eine Prüfung zu übergeben.
Menge: 22,000 Stk

**01.02.05.0110 Blitzschutzdrahteinfassung**
FPO-Blitzschutzdrahteinfassung als Formteil montieren und mit der Flächenbahn verschweißen.

Oberer Abschluss mit beiliegendem Schrumpfschlauch.
Durchmesser innen: 12 mm

Sturmsichere Befestigung um die Blitzschutzdrahteinfassung mit Befestigungstellern wie in vorgenannten Positionen beschrieben und nach Verlegeanleitung des Herstellers.

Dem AG ist vor der Ausführung das Produktdatenblatt für eine Prüfung zu übergeben.
Menge: 1,000 Stk

**01.02.05.0120 Kabeldurchführung zweiteilig**
Kabeldurchführung zweiteillig, DN 100,
gemäß DIN 18531
Zweiteiligen Lüfter mit Elastomer-
Bitumenanschlussmanschette und einem
abnehmbaren 180°-Bogen liefern und
fachgerecht einbauen und eindichten.
Dampfsperre und
Abdichtung fachgerecht
anschließen.
Die verbleibende Fuge mit
geeignetem
Dichtstoff ausspritzen.
Menge: 1,000 Stk

**01.02.05.0130 Aluminium Wandanschluss-Klemmprofil**
Am höher gehenden Bauteil hochgeführte
Dachabdichtungsbahn der
Vorposition mit einem Klemmprofil aus Aluminium fixieren.

Das Klemmprofil muss die hochgeführte Dachabdichtungsbahn am oberen Ende gegen Abgleiten schützen. Der Abdichtungs- rand muss zwischen Klemm- und Z-Profil eingeklemmt werden.
Im Bereich von Höhenversätzen Wandanschluss ist die Anschlussbahn seitlich mit dem Klemmprofil (lotrechte Montage) zu fixieren.

Die Stoßverbindung der Klemmprofile untereinander erfolgt mit werkseitig hergestellten Verbindungstücken.

Die Befestigung des Klemmprofils erfolgt mit Schraubdübelkombinationen in der aufgehenden Wand. Befestigungsabstand maximal 200 mm, in höhergehende Bauteile aus Beton/Mauerwerk.

Zwischen Schraubenkopf und Klemmschiene wird eine Dichtscheibe eingelegt.

Am oberen Ende muss das Klemmprofil eine Abkantung, für das Einbringen einer Dichtstofffase von mindestens 10 mm breit und 6 mm Dicke, haben.

Technische Daten Klemmprofil:
Strangpressprofil gelocht
Fertigungslänge: maximal 2,50 m
Material: Aluminium Legierung AlMgSi 05,F22, alunatur blank
Lochabstand: 200 mm
Lochausführung: Langloch 8 x 12 mm
Bauhöhe: 44 mm
Abkantung zur Einbringung der Dichtstofffase

Technische Daten Schraubdübelkombinationen:
Material Schraube: Edelstahl A4, rostfrei
Schraubendurchmesser: mindestens 6 mm
Schraubenkopf: Sechskant
Dübeldurchmesser: 8 mm
DiBt-Zulassung

Technische Daten Dichtscheibe:
Material Scheibe: Edelstahl A2, rostfrei
Scheibendurchmesser: 22 mm
Lochdurchmesser Scheibe: 7 mm
Elastomerdichtung aufvulkanisiert
Dicke Elastomerdichtung: mindestens 3 mm
Lochdurchmesser Elastomerdichtung: 5,5 mm

Die angebotenen Produkte müssen die zuvor beschriebenen Mindestanforderungen erfüllen.
Menge: 15,000 m

**01.02.05.0140 Zulage Ecken rechtwinklig Klemmprofil**
Zulage für die Montage rechtwinkliger Innen-/Außen-Ecken zum Klemmprofil der Vorposition.
Menge: 14,000 Stk

**01.02.05.0150 Zulage Sonderecken Klemmprofil**
*** Bedarfsposition ohne GB
Zulage für die Montage Sonder-Innen-/Aussen-Ecken zum Klemmprofil der Vorposition. Winkel/ Schenkellängen nach Aufmaß vor Ort
Menge: 1,000 Stk

**01.02.05.0160 Dichtstofffase Klemmprofil**
Einbringen einer Dichtstofffase zwischen Abkantung Klemmprofil und Bauwerksfläche mit einem Dichtstoff auf Basis PU-Hybrid für den Ingenieur- und Hochbau, bis Oberkante Abkantung Klemmprofil.
Es ist eine Fugenbreite zwischen 10 und 35 mm einzuhalten und ein Breiten/Dicken-Verhältnis von 2:1.

Verarbeitung:
Bei entsprechender Untergrundvorbereitung mit für den jeweiligen Untergrund geeigneten Primer und dem Einbringen einer dicht anliegenden geschlossenzelligen PE Rundschnur wird der Fugendichtstoff in die vorbereitete Fuge mit einer geeigneten Pistole eingebracht. Es ist darauf zu achten, dass der Dichtstoff Blasen- und Hohlraumfrei eingebracht wird und vollflächigen Kontakt zu den Fugenflanken aufweist.

Anschließend wird die Fugenoberfläche mit einem geeigneten Glättwerkzeug oder Spachtel abgezogen, wobei der Dichtstoff an die Haftflächen und an das Hinterfüllmaterial angedrückt werden muss. Zusätzlich ist die Oberfläche mit einem vom Hersteller des Dichtstoffs freigegebenen Abglättmittel zu glätten.
Verarbeitung bei Untergrundtemperaturen zwischen + 5 °C und + 35 °C, Umgebungstemperatur zwischen + 5 °C und + 40 °C, Untergrund trocken.

Technische Daten Dichtstoff:
Chemische Basis:
1-komponentiges Silan-Terminiertes Polymer auf Basis PU-Hybrid-Technologie, feuchtigkeitshärtend
Dichte nach DIN 53479: ~ 1,35 kg/ltr. (betongrau)
Hautbildung: ~ 60 Minuten (+ 23 °C/50 % r. F.)
Durchhärtung: > 2 mm/24 h (+ 23 °C/50 % r. F.)
Zulässige Gesamtverformung: 25 %
Fugenbreite: Mindestbreite 10 mm
Wasserdampfdiffusionswiderstand nach DIN 52615: µ 1.500
Standvermögen: nach DIN EN ISO 10563: 0 mm
Volumenänderung: nach DIN EN ISO 4102-1: -9 %
Temperaturbeständigkeit: - 40 °C bis + 70 °C
lösemittelfrei
geruchsneutral
lösemittelfrei
nicht korrosiv
Farbton: betongrau

Alle ergänzenden Materialien zum Dichtstoff wie Hinterfüll- material, Primer, Abglättmittel sind in die Position einzukalkulieren

Dem AG ist vor der Ausführung das Produktdatenblatt für eine Prüfung zu übergeben.
Menge: 15,000 m

##### Abschnitt 01.02.06 Dachabdichtung mit FPO-Bahn

ZZVGruppeNr: -1

ZZVLfdNr: 1

**01.02.06.0010 FPO-Dachbahn 1,5mm vlieskaschiert**
FPO-Dachbahn mit Vlieskaschierung,
als Trennlage und zur Möglichkeit der Verklebung mit Vlieskleber.

FPO-Kunststoffdachbahn (flexible Polyolefine),
unterseitig spezialvlieskaschiert,
als einlagige Abdichtung nach DIN EN 13956,
auf Basis hochwertigster Polypropylenlegierungen (PP),
mit hochbelastbarer Trägereinlage universell anwendbar.

Leistungs- und Funktionsanforderungen:

- Anwendungskurzzeichen nach
 DIN SPEC 20000-201: DE/E1 FPO-BV-V-PG-K-PV-1,5
 DIN SPEC 20000-202: BA FPO-BV-V-PG-K-PV-1,5
- Dicke: 1,5 mm
- Funktionsschicht über der Trägereinlage: 50%
- Gesamtdicke: inklusive Vlies ca. 3,5 mm
- Farbe Oberseite: perlweiß oder silbergrau
 (nach Wahl des AG)
- Trägereinlage: Polyesterfaserverstärkung (PES)
- Höchstzugkraft nach DIN EN 12311-2 A:
 längs: >= 1200 N/50 mm
 quer: >= 1200 N/50 mm
- Höchstzugkraftdehnung nach DIN EN 12311-2 A:
 längs: >= 19 %
 quer: >= 19 %
- Weiterreißkraft nach DIN EN 12310-2: >= 550 N
- Scherwiderstand Fügenaht: >= 500 N/50 mm
- Schälwiderstand Fügenaht: >= 300 N/50 mm
- Maßhaltigkeit nach DIN EN 1107-2: < 0,3%
- Basiswerkstoff Polypropylen (PP)
- halogen-, schwermetall- und weichmacherfrei
- bitumenverträglich nach DIN EN 1548
- wurzel- und rhizomfest
 nach FLL-Richtlinien und DIN EN 13948
- resistent gegen Mikroorganismen, Ouecken und Rotalgen
- Falzen in der Kälte nach DIN EN 495-5: -30 °C
 kein Bruch der Bahn bei 180° Kantung
- Widerstand gegen Hagelschlag nach DIN EN 13583:
 auf harter Unterlage: > 25 m/s
 auf weicher Unterlage: > 39 m/s
- UV Bestrahlung nach DIN EN 1297: Klasse 0
 rissfrei nach fünffacher Normprüfdauer
- resistent gegen Shattering
- erweiterte Fremdüberwachung der Qualität bei der
 Herstellung durch TÜV SÜD
- Umweltproduktdeklaration EPD nach ISO 14025
- Verhalten bei Brand von außen, im System geprüft
 nach DIN CEN/TS 1187 und eingestuft in BROOF(t1)

liefern und auf dem Untergrund lose verlegen. Die
Nahtbereiche sind nach
Hersteller-Verlegeanleitung zu überlappen,
vorzubereiten und mit Heißluft homogen und kapillarfrei
zu verschweißen.
Kopfstoßbereiche sind stumpf zu stoßen und zusätzlich mit einem Deckstreifen aus FPO-Zuschnittbahn, Zuschnitt: 20 cm, zu überschweißen.

Angebotenes Fabrikat: '....................................................'
Menge: 160,000 qm

**01.02.06.0020 Windsogsichere Verklebung Dachabdichtung**
Windsogsicherung durch streifenweise Verklebung vorbeschriebener, vlieskaschierter FPO-Dachbahn nach Herstellerangaben und
DIN EN 1991-1-4 mit speziellem Vlieskleber1014.
Auftragsmengen in den verschiedenen Dachbereichen gemäß auftretender Windlasten und nach Angabe des Herstellers.

Die Windlastberechnung st Bestandteil dieser Position und einzukalkulieren.
Menge: 160,000 qm

**01.02.06.0030 FPO-Dachrandanschluss**
Dachrandanschluss im Bereich der umlaufenden Stahlbetonaufkantung Attika, als separate Anschlussbahn auf der Oberseite bis Vorderkante der Furnierschichtholzplatte führen, mit Systemkleber des Herstellers vollflächig auf den Untergrund aufkleben und im unteren Bereich mit der Dachabdichtung thermisch homogen gem Verlegeanleitung verschweißen.

Technische Daten Anschlussbahn:
Kunststoffbahn nach:
DIN EN 13956
DIN SPEC 20000-201
DIN 18531-2
mit CE-Kennzeichen
Basispolymer: flexibles Polyolefin / FPO auf Basis PP
DE/E1 FPO-BV-E-GV-1,8
effektive Dicke nach DIN EN 1849-2: 1,80 mm (-5 / + 10 %)
Flächengewicht nach DIN EN 1849-2: 1,80 kg/m² (-5/+10 %)
Brandverhalten gemäß DIN EN 13501-1: E
Wasserdichtheit nach DIN EN 1928: bestanden
Wasserdichtheit nach DIN SPEC 20000-201: 400 kPa/72 h
Scherwiderstand der Fügenaht nach DIN EN 12317-2:
? 500 N/50 mm
Scherwiderstand der Fügenaht nach DIN V 20000-201 / DIN EN 12317-2: Abriss außerhalb der Fügenaht
Wasserdampfdurchlasswiderstand µ nach DIN EN 1931:
150.000 µ (plus/minus 30 %)
Reißfestigkeit nach DIN EN 12311-2:
längs Maschinenrichtung (Mr): ? 9,0 N/mm²
quer Maschinenrichtung(QMr): ? 7,0 N/mm²
Reißdehnung nach DIN EN 12311-2:
längs (Mr): ? 550 %
quer (QMr): ? 550 %
Widerstand gegen stoßartige Belastung nach DIN EN 12691:
starre Unterlage, Methode A:  ? 1000 mm
flexible Unterlage, Methode B:  ? 1250 mm
Widerstand gegen statische Belastung nach DIN EN 12730:
starre Unterlage, Methode A:  ? 20 kg
flexible Unterlage, Methode B:  ? 20 kg
Widerstandsfähigkeit gegen das Durchdringen von Wurzeln nach DIN EN 13948: FLL bestanden
Maßhaltigkeit nach DIN EN 1107-2:
längs (Mr): ? 0,2 %
quer (QMr): ? 0,1 %
Bahnendicke 1,80 mm
Oberflächenfarbe: wie Flächenabdichtungsbahn

Beispielfabrikat Anschlussbahn:
Sika Deutschland GmbH, Sarnafil TG 66-15,

Angebotenes Fabrikat: '...............................................'

An der Außenkante der oberseitigen Holzwerkstoffplatte wird die Anschlussbahn mit einem Abdichtungsband unterlegt und mittels verzinktem Winkelblech,
Z = 100 mm, 1 x gekantet verpresst.
Die Verlegung der Blechwinkel erfolgt mit mindestens 3 mm Bewegungsfuge zwischen den einzelnen Blechen.

Befestigung der Winkelbleche auf oberseitiger LVL-Platte, versetzt, mit je zehn Stück nicht rostenden Spanplattenschrauben pro Meter.

Zwischen Holzuntergrund und Anschlussbahn ist ein komprimierbares Abdichtungsband einzulegen und mit einzukalkulieren. Abmessung Abdichtungsband im unkomprimierten Zustand: 10 x 10 mm.

Bandzuschnitt: ca. 100 cm

Die Anschlusshöhe von mindestens 10 cm ist von Oberfläche Belag bis Oberkante Attika (Dachseite) einzuhalten.

Randbefestigung am Übergang Flächenabdichtung/höher gehendes Bauteil mit systemzugehörigem Befestigungsprofil und Schrauben sowie aufgeschweißter Schweißschnur. Befestigerabstand: maximal 25 cm.

Technische Daten
Befestigungsprofil:
Material: Schmelztauchveredelter Stahl
Breite: 30 mm
Dicke: 1,5 mm
Höhe: 7,0 mm
Gewicht: 0,70 kg/m
gestanzte Löcher, Durchmesser 6,5 mm /15 mm (abwechselnd) im Abstand von 25 mm

Technische Daten
Befestiger:
Material: Edelstahl V4A, 1.4401
Schraubendurchmesser: 4,8 mm
Durchmesser Stützgewinde oben: 6,0 mm
Schraubenkopf: Sechskant SW 8 mm, Kopfhöhe 4 mm

Technische Daten
Schweißschnur:
Materialbasis: flexibles Polyolefin (FPO)
Dicke: ? 4 mm (+/- 0,2 mm)

Die Befestigung erfolgt waagerecht im Betonuntergrund in der aufgehenden Stahlbetonaufkantung, mit den für den Untergrund entsprechend geeignet Befestigern.

Fabrikat der Schweißschnur wie Hersteller der Dachabdichtungsbahn.

Das angebotene Produkt muss die zuvor beschriebenen Mindestanforderungen erfüllen. Dem AG ist vor der Ausführung das Produktdatenblatt zwecks Prüfung zu übergeben.
Menge: 65,000 m

**01.02.06.0040 Zulage Innen- und Außenecken Dachabdichtung**
Zulage zu vorbeschriebener
Dachabdichtungsbahn für die Ausbildung der Eckbereiche mit werkseitig
vorgefertigten Innen- und Außenecken aus dem Material der Dachdichtungsbahn..
Menge: 12,000 Stk

**01.02.06.0050 FPO-Dachrandabschluss mit Verbundblech**
Dachrandanschluss mit trägerlosen
Anschlussbahn auf der Oberseite bis Vorderkante der Holzwerkstoffplatte führen, mit
Systemkleber des Herstellers
vollflächig auf den Untergrund aufkleben und auf dem Verbundblech sowie im unteren Bereich
mit der Dachabdichtung thermisch
homogen gem Verlegeanleitung verschweißen.

Technische Daten Anschlussbahn:
Kunststoffbahn nach:
DIN EN 13956
DIN SPEC 20000-201
DIN 18531-2
mit CE-Kennzeichen
Basispolymer: flexibles Polyolefin / FPO auf Basis PP
DE/E1 FPO-BV-E-GV-1,8
effektive Dicke nach DIN EN 1849-2: 1,80 mm (-5 / + 10 %)
Flächengewicht nach DIN EN 1849-2: 1,80 kg/m² (-5/+10 %)
Reißfestigkeit nach DIN EN 12311-2:
längs Maschinenrichtung (Mr): ? 9,0 N/mm²
quer Maschinenrichtung(QMr): ? 7,0 N/mm²
Reißdehnung nach DIN EN 12311-2:
längs (Mr): ? 550 %
quer (QMr): ? 550 %
Widerstand gegen stoßartige Belastung nach DIN EN 12691:
starre Unterlage, Methode A: ? 1000 mm
flexible Unterlage, Methode B:? 1250 mm
Widerstand gegen statische Belastung nach DIN EN 12730:
starre Unterlage, Methode A: ? 20 kg
flexible Unterlage, Methode B:? 20 kg
Widerstandsfähigkeit gegen das Durchdringen von Wurzeln nach DIN EN 13948: FLL bestanden
Maßhaltigkeit nach DIN EN 1107-2:
längs (Mr): ? 0,2 %
quer (QMr): ? 0,1 %
Bahnendicke 1,5 mm
Oberflächenfarbe: wie Flächenabdichtungsbahn

An der Außenkante der oberseitigen LVL-Platte,
ein dreifach gekantetes Abschlussblech aus Verbundblech, Zuschnitt ca. 250-300 mm, montiert.
Die Verlegung der Verbundblechwinkel erfolgt mit mindestens 3 mm Bewegungsfuge zwischen den einzelnen Blechen.

Befestigung in oberseitiger LVL-Platte, versetzt, mit je zehn Stück nicht rostenden Spanplattenschrauben pro Meter.

Zwischen Holzuntergrund und
Dachrandabschluss ist ein komprimierbares
Abdichtungsband einzulegen
und mit einzukalkulieren.
Abmessung Abdichtungsband im
unkomprimierten Zustand: 10 x 10 mm.

Bandzuschnitt ca. 80 cm

Randbefestigung am Übergang Flächenabdichtung/höher gehendes Bauteil mit systemzugehörigem
Befestigungsprofil und
Schrauben sowie aufgeschweißter Schweißschnur. Befestigerabstand: maximal 25 cm.

Technische Daten Befestigungsprofil:
Material: Schmelztauchveredelter Stahl
Breite: 30 mm
Dicke: 1,5 mm
Höhe: 7,0 mm
Gewicht: 0,70 kg/m
gestanzte Löcher, Durchmesser 6,5 mm /15 mm (abwechselnd) im Abstand von 25 mm

Technische Daten Befestiger:
Material: Edelstahl V4A, 1.4401
Schraubendurchmesser: 4,8 mm
Durchmesser Stützgewinde oben: 6,0 mm
Schraubenkopf: Sechskant SW 8 mm, Kopfhöhe 4 mm

Technische Daten Schweißschnur:
Materialbasis: flexibles Polyolefin (FPO)
Dicke: ? 4 mm (+/- 0,2 mm)

Die Befestigung erfolgt waagerecht in der aufgehenden Stahlbetonaufkantung, mit den für den Untergrund entsprechend geeignet Befestigern.

Fabrikat der Schweißschnur wie Hersteller der Dachab- dichtungsbahn.
Menge: 10,000 m

**01.02.06.0060 FPO-Einfassung Lichtkuppel 100cm**
Fachgerechte Eindichtung des runden Aufsatzkranzes der vorbeschriebenen, runden Lichtkuppel.
Anschluss Dachabdichtung an Sockelelement mit Klemmprofil und separater Anschlussbahn wie bereits in Vorpositionen beschrieben.

FPO-Anschlussbahn 1,50 mm liefern, am vorbeschriebenen Sockel hochführen, mit systemzugehörigem Kleber vollflächig aufkleben und mit der Dachabdichtung thermisch verschweißen.

Durchmesser Aufsatzkranz: 1000 mm
Anschlusshöhe: 15 cm ab OK Begrünung

Sturmsichere Befestigung ringsum mit Befestigungsprofilen und Schweißschnur gemäß Vorbeschrieb und nach Verlegeanleitung des Dachbahnenherstellers.

Klemmprofil aus Aluminium wie in Position "Klemmprofil" beschrieben einschließlich aller Befestigungsmittel liefern und fachgerecht montieren.

Oberer Abschluss mit dauerelastischer Versiegelung wie in Position "Dichtstofffase Klemmprofil" beschrieben einschließlich erforderlichem Primer für den Stahlblechuntergrund.

Mit in diese Position einzukalkulieren ist das Anarbeiten der Grund- und Gefälledämmung sowie das fachgerechte Anschließen der Dampfsperre.
Menge: 5,000 Stck

**01.02.06.0070 Flüssigkunststoffanschluss Lichtkuppel 100cm**
*** Bedarfsposition ohne GB
Anschluss an vorbeschriebene Lichtkuppel,  Durchmesser 100 cm, mit wärmegedämmtem Aufsatzkranz, Anschlusshöhe
mindestens 200 mm, wie folgt herstellen:

Untergrund gegebenenfalls aufrauen, trocknen und säubern. Grundierung gemäß Grundierungsempfehlung des Herstellers.
Ränder sowie Abgrenzungen der Flüssigkunststoffeindichtung mit Gewebeklebeband abkleben.
Flüssigkunststoffabdichtung bis zur planmäßigen Höhe und ca. 20 cm auf die Abdichtung der Dachfläche auftragen, Verbrauch: mindestens 2,3 kg/m².
Die Zuschnitte aus Polyestervlies für die Ecken und die Seitenflächen mit 5 cm Überdeckung vollflächig und hohlraumfrei einbetten. Die Überdeckungen sind an den Kontaktflächen zueinander mit Flüssigkunststoff zu belegen.
Flüssigkunststoff auf das Vlies wie vor beschrieben auftragen, Verbrauch: mindestens 1,2 kg/m², Trockenschichtdicke insgesamt 2,5 mm.
Gewebeklebeband vor dem Aushärten abziehen.

Die Abrechnung erfolgt je Stück fix und fertig eingedichteter Lichtkuppel.
Menge: 5,000 Stk

**01.02.06.0080 FPO-Eindichtung Anschlagpunkte**
Fachgerechte Eindichtung der Stützen beziehungsweise Anschlagpunkte mittels vorgefertigter Formteile/Einfassungen des Dachbahnenherstellers.

Eindichtung der Anschlagpunkte inklusive der Lieferung aller zur fachgerechten Abdichtung erforderlichen Materialien wie Schrumpfschlauch, Einfassung, Sicherungsring, Schlauchschelle, etc. in fix und fertiger Arbeit.

Sicherungsring für Anschlagpunkte als Sturmsicherung liefern und nach Herstellervorschrift montieren. Überdeckung des Sicherungsrings durch Aufschweißen einer  (Formteil) mit der Flächenbahn, inklusive Schrumpfschlauch als oberer Abschluss.

Angebotenes Fabrikat: '.....................................................'

Die Abrechnung erfolgt auf "Stück" fix und fertig eingedichtetem Anschlagpunkt.
Menge: 8,000 Stk

**01.02.06.0090 Wandanschluss gedämmt mit Verbundblechprofil**
Wandanschluss an aufgehende Bauteile
wie folgt herstellen:

Verbundblech Z-Winkel, Zuschnitt ca. 20 - 25 cm, zwei Kantungen, oberseitig senkr. gestellter Wärmedämmung als Übergang zur aufgehenden Wand fachgerecht
einbauen und inklusive Befestigungsmaterial befestigen.

Zwischen Wärmedämmung und Verbundblechprofil ist ein Dichtband einzulegen und mit einzukalkulieren.

Flächenabdichtung im Randbereich mit
Befestigungsprofil und Schraubdübelkombination sowie aufgeschweißter Schweißschnur gemäß Beschrieb in Vorpositionen und nach Herstellerangaben befestigen, Befestigerabstand 25 cm.

Fabrikat Schweißschnur analog dem Hersteller der Dachabdichtungsbahn.

FPO-Anschlussbahn 1,5 mm, gemäß Vorpositionen liefern, auf der Wärmedämmung mit systemzugehörigem Kleber vollflächig aufkleben.

Im unteren Bereich die Anschlussbahn mit der Flächenabdichtung und im oberen Bereich mit dem Verbundblech Z-Profil thermisch verschweißen.

Zuschnitt Anschlussbahn: bis ca. 50 cm
Anschlusshöhe: 15 cm ab OK Begrünung

Die Abrechnung erfolgt auf Längenmaß.
Menge: 2,000 m

**01.02.06.0100 Kernbohrungen bis DN 200**
*** Bedarfsposition ohne GB
Kernbohrungen bis DN 200 mm, als Nassbohrung, für erforderliche Leitungsdurchführungen in der
Stahlbetondecke herstellen.

Der genaue Bohrdurchmesser ist auf die durchzuführenden Leitungen anzupassen.

Dicke der Stahlbetondecke 200 mm.
Menge: 1,000 Stk

**01.02.06.0110 Flachdach-Stranglüfter DN 100**
Flachdachlüfter zur Entlüftung der Schmutzwasser-Fallleitungen über die Dachfläche.
Strangentlüftung mit Flachdach-Systemlüfter und allen nachfolgend aufgeführten, zum Anschluss an die Funktionsschichten erforderlichen, systemeigenem Einbau- und Anschlussteilen, in fertiger Arbeit.

Systemlüfter inklusive:

Grundplatte aus Polyurethan, zum Anschließen der Dampfsperre, Nennweite DN 100 mit fest eingeschäumter Bitumen-Anschlussmanschette passend zur Dampfsperre. Komplett inklusive siebenlippigem Dichtring und Gleitmittel.

Systemlüfter zum oberen Abschluss von Fallleitungen, aus Polyurethan, in der Nennweite DN 100. Mit fest eingeschäumter FPO-Anschlussmanschette passend zur Dachabdichtung.  Komplett inklusive siebenlippigem Dichtring, Gleitmittel, langem PE-Anschlussrohr und Abweiser aus Polyamid

Kondensabweiser, passend zu vorbeschriebenem Systemlüfter für die Ableitung von Kondenswasser aus Lüftunggssträngen auf die Dachabdichtungsebene, bestehend aus  Adapter für Kondensabweiserrohr, Kondensabweiserrohr, Regenhaube und 6 Montageschrauben.

in fertiger Arbeit einbauen und eindichten.

Einbau und Anschluss aller vorbeschriebenen Bauteile nach Herstellervorschrift.

Sturmsichere Befestigung um den Systemlüfter mit Befestigungsprofilen wie in vorgenannten Positionen beschrieben und nach Verlegeanleitung des Dachbahnenherstellers.

Angebotenes Fabrikat: '...................................................................'
(vom Bieter einzutragen)
Menge: 6,000 Stk

**01.02.06.0120 Rohrdurchführung DN 100**
Rohrdurchführung für auf der
Dachfläche erforderliche Kabel. Rohrdurchführung
mit allen nachfolgend aufgeführten und zum
Anschluss an die Funktionsschichten erforderlichen, systemeigenem Einbau- und
Anschlussteilen in fertiger Arbeit.

Rohrdurchführung inklusive:

Grundplatte aus Polyurethan, zum Anschließen der Dampfsperre, Nennweite DN 100 mit fest eingeschäumter Bitumen-Anschlussmanschette passend zur Dampfsperre. Komplett inklusive siebenlippigem Dichtring und Gleitmittel.

Rohrdurchführung aus Polyurethan, Nennweite DN 100. Mit fest eingeschäumter FPO-Anschlussmanschette passend zur Dachabdichtung. Komplett inklusive siebenlippigem Dichtring, Gleitmittel, mit abnehmbarem 180°-Bogen und Abweiser aus Polyamid

Dampfsperrkappe aus EPDM mit verschraubbarer Befestigung, zum dampf- und wasserdichten Verschluss der Rohrdurchführung, die Aussparung der jeweiligen Durchführung der Medien erfolgt bauseits nach Einbauanleitung.

in fertiger Arbeit einbauen und eindichten.

Einbau und Anschluss aller vorbeschriebenen Bauteile nach Herstellervorschrift.

Sturmsichere Befestigung um die Rohrdurchführung nach Verlegeanleitung des Dachbahnenherstellers.
Menge: 3,000 Stk

**01.02.06.0130 Rohrdurchführung DN 150**
*** Bedarfsposition ohne GB
Rohrdurchführung und Zubehör wie vor beschrieben, jedoch mit einer Nennweite von
DN 150.
Menge: 1,000 Stk

**01.02.06.0140 Blitzschutzdrahthalter**
Blitzschutzdrahthalter für Blitzschutzdraht 8 mm und 10 mm, einschließlich Rondelle zur Befestigung des Halters im Abstand von 1,0 m montieren und mit der Dachabdichtung nach Herstellerangabe thermisch verschweißen.

Dem AG ist vor der Ausführung das Produktdatenblatt für eine Prüfung zu übergeben.
Menge: 22,000 Stk

**01.02.06.0150 Blitzschutzdrahteinfassung**
FPO-Blitzschutzdrahteinfassung als Formteil montieren und mit der Flächenbahn verschweißen.

Oberer Abschluss mit beiliegendem Schrumpfschlauch.
Durchmesser innen: 12 mm

Sturmsichere Befestigung um die Blitzschutzdrahteinfassung mit Befestigungstellern wie in vorgenannten Positionen beschrieben und nach Verlegeanleitung des Herstellers.

Dem AG ist vor der Ausführung das Produktdatenblatt für eine Prüfung zu übergeben.
Menge: 1,000 Stk

**01.02.06.0160 Kabeldurchführung zweiteilig**
Kabeldurchführung zweiteillig,DN 100,
gemäß DIN 18531
Zweiteiligen Lüfter mit Elastomer-
Bitumenanschlussmanschette und einem
abnehmbaren 180°-Bogen liefern und
fachgerecht einbauen und eindichten.
Dampfsperre und
Abdichtung fachgerecht
anschließen.
Die verbleibende Fuge mit
geeignetem
Dichtstoff ausspritzen.
Menge: 2,000 Stk

**01.02.06.0170 Aluminium Wandanschluss-Klemmprofil**
Am höher gehenden Bauteil hochgeführte
Dachabdichtungsbahn der
Vorposition mit einem Klemmprofil aus Aluminium fixieren.

Das Klemmprofil muss die hochgeführte Dachabdichtungsbahn am oberen Ende gegen Abgleiten schützen. Der Abdichtungs- rand muss zwischen Klemm- und Z-Profil eingeklemmt werden.
Im Bereich von Höhenversätzen Wandanschluss ist die Anschlussbahn seitlich mit dem Klemmprofil (lotrechte Montage) zu fixieren.

Die Stoßverbindung der Klemmprofile untereinander erfolgt mit werkseitig hergestellten Verbindungstücken.

Die Befestigung des Klemmprofils erfolgt mit Schraubdübelkombinationen in der aufgehenden Wand. Befestigungsabstand maximal 200 mm, in höhergehende Bauteile aus Beton/Mauerwerk.

Zwischen Schraubenkopf und Klemmschiene wird eine Dichtscheibe eingelegt.

Am oberen Ende muss das Klemmprofil eine Abkantung, für das Einbringen einer Dichtstofffase von mindestens 10 mm breit und 6 mm Dicke, haben.

Technische Daten Klemmprofil:
Strangpressprofil gelocht
Fertigungslänge: maximal 2,50 m
Material: Aluminium Legierung AlMgSi 05,F22, alunatur blank
Lochabstand: 200 mm
Lochausführung: Langloch 8 x 12 mm
Bauhöhe: 44 mm
Abkantung zur Einbringung der Dichtstofffase

Technische Daten Schraubdübelkombinationen:
Material Schraube: Edelstahl A4, rostfrei
Schraubendurchmesser: mindestens 6 mm
Schraubenkopf: Sechskant
Dübeldurchmesser: 8 mm
DiBt-Zulassung

Technische Daten Dichtscheibe:
Material Scheibe: Edelstahl A2, rostfrei
Scheibendurchmesser: 22 mm
Lochdurchmesser Scheibe: 7 mm
Elastomerdichtung aufvulkanisiert
Dicke Elastomerdichtung: mindestens 3 mm
Lochdurchmesser Elastomerdichtung: 5,5 mm

Die angebotenen Produkte müssen die zuvor beschriebenen Mindestanforderungen erfüllen.
Menge: 15,000 m

**01.02.06.0180 Zulage Ecken rechtwinklig Klemmprofil**
Zulage für die Montage rechtwinkliger Innen-/Außen-Ecken zum Klemmprofil der Vorposition.
Menge: 2,000 St

**01.02.06.0190 Zulage Sonderecken Klemmprofil**
*** Bedarfsposition ohne GB
Zulage für die Montage Sonder-Innen-/Aussen-Ecken zum Klemmprofil der Vorposition. Winkel/ Schenkellängen nach Aufmaß vor Ort
Menge: 1,000 Stk

**01.02.06.0200 Dichtstofffase Klemmprofil**
Einbringen einer Dichtstofffase zwischen Abkantung Klemmprofil und Bauwerksfläche mit einem Dichtstoff auf Basis PU-Hybrid für den Ingenieur- und Hochbau, bis Oberkante Abkantung Klemmprofil.
Es ist eine Fugenbreite zwischen 10 und 35 mm einzuhalten und ein Breiten/Dicken-Verhältnis von 2:1.

Verarbeitung:
Bei entsprechender Untergrundvorbereitung mit für den jeweiligen Untergrund geeigneten Primer und dem Einbringen einer dicht anliegenden geschlossenzelligen PE Rundschnur wird der Fugendichtstoff in die vorbereitete Fuge mit einer geeigneten Pistole eingebracht. Es ist darauf zu achten, dass der Dichtstoff Blasen- und Hohlraumfrei eingebracht wird und vollflächigen Kontakt zu den Fugenflanken aufweist.

Anschließend wird die Fugenoberfläche mit einem geeigneten Glättwerkzeug oder Spachtel abgezogen, wobei der Dichtstoff an die Haftflächen und an das Hinterfüllmaterial angedrückt werden muss. Zusätzlich ist die Oberfläche mit einem vom Hersteller des Dichtstoffs freigegebenen Abglättmittel zu glätten.
Verarbeitung bei Untergrundtemperaturen zwischen + 5 °C und + 35 °C, Umgebungstemperatur zwischen + 5 °C und + 40 °C, Untergrund trocken.

Technische Daten Dichtstoff:
Chemische Basis:
1-komponentiges Silan-Terminiertes Polymer auf Basis PU-Hybrid-Technologie, feuchtigkeitshärtend
Dichte nach DIN 53479: ~ 1,35 kg/ltr. (betongrau)
Hautbildung: ~ 60 Minuten (+ 23 °C/50 % r. F.)
Durchhärtung: > 2 mm/24 h (+ 23 °C/50 % r. F.)
Zulässige Gesamtverformung: 25 %
Fugenbreite: Mindestbreite 10 mm
Wasserdampfdiffusionswiderstand nach DIN 52615: µ 1.500
Standvermögen: nach DIN EN ISO 10563: 0 mm
Volumenänderung: nach DIN EN ISO 4102-1: -9 %
Temperaturbeständigkeit: - 40 °C bis + 70 °C
lösemittelfrei
geruchsneutral
lösemittelfrei
nicht korrosiv
Farbton: betongrau

Alle ergänzenden Materialien zum Dichtstoff wie Hinterfüll- material, Primer, Abglättmittel sind in die Position einzukalkulieren

Dem AG ist vor der Ausführung das Produktdatenblatt für eine Prüfung zu übergeben.
Menge: 15,000 m

##### Abschnitt 01.02.07 Lichtkuppeln

**01.02.07.0010 Lichtkuppel rund inklusive Aufsatzkranz 100cm**
Lichtkuppel rund, dreischalig/opal liefern und fachgerecht gemäß Herstellerangaben in die Bestandsöffnungen einbauen.

OKD d = 100 cm, dreischalig, opal
aus drei Acrylglasplatten mittels Dichtband
staubdicht verbunden, nicht verklebten
6-teiligen Universalverschraubungen einschließlich
Befestigungsmaterial.
CE-Leistungserklärung Nr. 001DoP2014-03

TECHNISCHE WERTE VERGLASUNG
------------------------------------------------------
Lichttransmissionsgrad Td65: opal 66 %
Gesamtenergiedurchlaßgrad g: opal 56 %
Wärmedurchgangskoeffizient U: 1,80 W/m²K
Bewertete Schalldämmwert Rw: 23 dB
Brandverhalten: E (EN 13501-1)
(nichtbrennend abtropfend)

AUFSATZKRANZ Höhe: 50 cm
aus glasfaserverstärktem Polyesterharz, weiß
durchpigmentiert, mit doppelter Schalung und
dazwischenliegender Wärmedämmung
sowie 15 cm
breitem Klebeflansch, Außenflächen zusätzlich
wetterfest versiegelt.

TECHNISCHE DATEN GEOMETRIE
-------------------------------------------------
Aufsatzkranzhöhe: 500 mm
Befestigungsflansch: 150 mm

TECHNISCHE WERTE
--------------------------------
Wärmedurchgangskoeffizient U: 0,936 W/m²K
Brandverhalten: B2 nach DIN 4102

Angebotenes Fabrikat: '.............................................................'

Die Eindichtung wird separat vergütet.
Menge: 5,000 Stk

##### Abschnitt 01.02.08 Dachentwässerung

**01.02.08.0010 Hauptablauf Kragengully DN100 zweiteilig mit Wärmedämmung**
Flachdach-Hauptablauf als Kragen-Gully, zweiteilig,
Nennweite DN 100, wärmegedämmt, heizbar,
Auslauf
senkrecht oder waagerecht,
Grundkörper mit eingeschäumtem Kragen
aus Elastomerbitumenbahnen einschließlich
Laubfangkorb liefern, einbauen
und Dampfsperre
und Dachabdichtung in fertiger
Arbeit anschließen. Im
Dämmstoff ist eine Vertiefung
von ca. 20 mm im
gesamten Kragenbereich
zum verbesserten
Wasserablauf auszufräsen.

Angebotenes Fabrikat: '....................................................'
Menge: 6,000 Stk

**01.02.08.0020 Notablauf Attikagully DN100 zweiteilig mit Wärmedämmung**
Notentwässerung mit Attika-Gully, als
Notüberlauf DN 100 bestehend aus
Einlauftopf mit Keil,
Rohr- und Dampfsperrplatte aus
Edelstahl, mit Bitumenmanschette,
Leitblechen, Dampfsperrplatte,
Laubfangkorb und Stromabzweig
komplett liefern und fachgerecht
einbauen und eindichten.

Angebotenes Fabrikat: '....................................................'
Menge: 6,000 Stk

**01.02.08.0030 Anschluss an vorhandenes Entwässerungsrohrsystem**
Facharbeiterstundenansatz für die fachgerechte Herstellung des Anschlusses an das vorhandene Freispiegel-Entwässerungsrohrsystem.
Menge: 6,000 Std

##### Abschnitt 01.02.09 Absturzsicherung

**01.02.09.0010 Einzelanschlagpunkt Beton 600mm**
Einzelanschlagpunkt CE-geprüft und geprüft nach
DIN EN 795 zur
Befestigung der persönlichen Schutzausrüstung
gegen Absturz, komplett aus
Edelstahl, inklusive
aller Befestigungsmaterialien und
Zubehör, liefern und nach
Herstellervorschrift montieren.

Das Hersteller-Zertifikat und
die EG- Konformitätserklärung (CE-Zeichen auf
Basis DIN EN 795) sind mit der
Abrechnung zu übergeben.

Untergrund: Stahlbeton
Höhe: 600mm
Abstand untereinander: max. 7,50 m
Abstand zum Dachrand: mindestens 2,50 m

Angebotenes Fabrikat: '....................................................'

Die Eindichtung der Anschlagpunkte wird in nachfolgender Position
separat vergütet.
Menge: 8,000 Stk

##### Abschnitt 01.02.10 Klempnerarbeiten

**01.02.10.0010 Öffnung Traufanschlusspunkt Doppelstehfalz-Pultdacheindeckung**
Öffnung der an die Flachdachfläche angrenzenden Traufpunkte der Pultdächer mit Doppelstehfalzeindeckung.

Falz der Doppelstehfalz-Blechscharen aus
Zinkblech öffnen, vorhandenes
Lüftungs-Lochblech aus verzinktem Stahl,
Blende aus Titanzink, Zuschnitt bis ca. 300 mm
sowie Trauf-Vorstoßblech.
für die Herstellung der neuen
Dachrandanschlüsse
soweit wie erforderlich rückbauen, vom Dach
nach unten transportieren, in Container oder
Fahrzeug laden und
einschließlich Transport- und
Entsorgungskosten fachgerecht
entsorgen beziehungsweise einer stofflichen
Verwertung zuführen.

Systemskizze Traufpunkt Pultdachfläche:

Die Abrechnung erfolgt über die Länge.
Menge: 5,000 m

**01.02.10.0020 Öffnung Firstanschlusspunkt Doppelstehfalz-Pultdacheindeckung**
Öffnung der an die Flachdachfläche angrenzenden
Pultdachfirste bestehend aus Halteblech
aus verzinktem Stahl, eingefalzter Blende aus Titanzink, Zuschnitt ca. 350 mm
Halte- und

Falz der Doppelstehfalz-Blechscharen aus
Zinkblech öffnen und vorhandenes Halteblech,,
Lüftungs-Lochblech
aus verzinktem Stahl sowie
Blende aus Titanzink, Zuschnitt
bis ca. 300 mm
für die Herstellung der neuen
Dachrandanschlüsse
rückbauen, vom Dach
nach unten transportieren, in
Container oder
Fahrzeug laden und
einschließlich Transport- und
Entsorgungskosten fachgerecht
entsorgen beziehungsweise einer stofflichen
Verwertung zuführen.

Systemskizze Firstpunktöffnung Pultdachfläche:

Die Abrechnung erfolgt über die Länge.
Menge: 37,000 m

**01.02.10.0030 Dachrandabdeckung Zn 0,7mm Zuschnitt bis 600mm**
Dachrandabdeckung mit Kantblech aus legiertem Zink, wie folgt beschrieben, einschließlich Verbindungs- und Befestigungsmaterial
liefern
und mit 3° Neigung zur Dachseite
fachgerecht montieren.

Befestigung indirekt mit Haftblechen aus verzinktem Stahl, Zuschnitt ca. 200 - 250 mm, zweifach gekantet
Material Titanzink
Oberfläche walzblank
Materialstärke 0,7 mm
Zuschnitt bis 600 mm
Kantungen 4

Die Ausbildung der seitlichen Anschlüsse ist in nachfolgender Position separat beschrieben.

Die Verbindung der einzelnen Blechlängen erfolgt mit Überschubleiste oder alternativ bestandsgemäß mit doppeltem Stehfalz.

Die Abrechnung erfolgt auf Längenmaß.
Menge: 22,000 m

**01.02.10.0040 Dachrandabdeckung Zn 0,8mm Zuschnitt bis 1000mm**
Dachrandabdeckung wie vor
beschrieben, jedoch Zuschnitt bis 1000mm.
Menge: 12,000 m

**01.02.10.0050 Zulage seitliche Aufkantungen Dachrandabdeckung**
Zulage zu vorbeschriebener Abdeckung
für die fachgerechte Ausbildung
der seitlichen Anschlüsse und Aufkantungen zur Einbindung und Herstellung
der stirnseitigen
An- und Abschlüsse an die Winkelstehfalzbekleidungen, einschließlich Verbindungs- und
Befestigungsmaterial.

Die Abrechnung erfolgt je Stück.
Menge: 8,000 Stk

**01.02.10.0060 Strukturierte Trennlage**
*** Bedarfsposition ohne GB
Diffusionsoffene, nahtselbstklebende
und strukturierte Trennlage liefern und
mit mindestens 10 cm Überdeckung auf der Holzunterkonstruktion
nach Hersteller- und Verlegerichtlinie
fachgerecht befeistigen.

Die Überlappungen/Stöße sind fachgerecht abzudichten.

Angebotenes Fabrikat: '....................................................'
Menge: 6,000 m²

**01.02.10.0070 Winkelstehfalzbekleidung Zn 0,7mm**
Fassadenbekleidung in Winkelstehfalztechnik mit
Falzband aus legiertem Zink, gemäß
Hersteller-Verlegerichtlinien
und dem Fachregelwerk des deutschen
Dachdeckerhandwerks liefern, fachgerecht herstellen und inklusive sämtlichem
Verbindungs- und
Befestigungsmaterial (Winkel-Festhafte bzw. Winkel-Schiebehafte und Niro Rillennägel)
befestigen, auf Brettschalung 24 mm.
Art und die Anzahl der Befestigung
entsprechend den Objektanforderungen und der statischen Berechnung.

Die Falzaufbüge sind konisch herzustellen, sodass am unteren Auflagebereich der Bahnen
ein Dehnungsspalt verbleibt.
Die Verlegerichtlinien des Herstellers sind einzuhalten. Jede Schar ist
aus einer Bandlänge zu fertigen.

Winkelstehfalzbekleidung im Bereich der aufgehenden, senkrechten
Wände der anschließenden
Steildachbereiche.

Bandbreite 500 mm
Achsmaß 430 mm
Scharbreite 420 mm
Materialdicke 0,7 mm
Material Titanzink
Oberfläche walzblank

Winkelstehfalzbekleidung komplett einschließlich aller erforderlichen
Zuschnittte, Schrägschnitte,
Auf- und Abkantungen, Anpassungen, etc. sofern nicht in gesonderter
Position ausgewiesen.

Alle sonstigen Zulagen sind in den
Einheitspreis
einzukalkulieren und werden, falls
nicht in
separaten Positionen beschrieben
nicht gesondert vergütet.
Menge: 6,000 m²

**01.02.10.0080 Zulage seitlicher Anschluss Fenster**
Fachgerechte Anschlussausbildung an Außenelemente im Material und Farbton
gemäß Hauptposition, inklusive dem Herstellen erforderlicher Einschubtaschen und anarbeiten
an die Fassadenbekleidung.

Die Lieferung und fachgerechte Montage
der Anschlussbleche sowie aller erforderlichen
Haftstreifen, Befestigungs- und
Abdichtungsmaterial
sind in diese Position einzukalkulieren.

Fensteranschluss  inklusive erforderlicher Stütz- bzw. Hilfskonstruktion, Befestigungs- und
Abdichtungsmaterial, inklusive anarbeiten an die Fassadenbekleidung, Seiten und Sturz.

Die Einschubtaschen sind zu liefern, fachgerecht
an der Unterkonstruktion bzw. Fenster zu
montieren und mit Dichtband anzudichten.

Beispielfabrikat:
Illmod-Band Typ 600 20/2

Angebotenes Fabrikat: '................................................'
Menge: 10,000 m

**01.02.10.0090 Zulage unterer Abschluss Flachdach belüftet**
Liefern und Montieren des untereren
Abschlusses im Bereich der neuen Winkelstehfalzbekleidungen im Material und
Farbton gemäß Hauptposition bestehend aus:

Saumstreifen:
Materialstärke: 1,0 mm
Zuschnitt: ca. 200 mm
Abkantung: 2

Lochblech:
Rundlochung Ø 5 mm,
Zuschnitt ca. 120 mm,
Abkantung 2

Abdeckblech:
Materialstärke 0,7 mm
Zuschnitt ca. 250 mm
Abkantung 2

Die Lieferung und fachgerechte
Montage aller erforderlichen Profile,
Haft-/Saumstreifen,
Lochbleche, Traufstreifen,
Abdeckstreifen etc. zur Ausbildung des unteren Belüftungsabschlusses sind in diese Position
einzukalkulieren.
Der Scharabschluss am Fußpunkt ist mit einer
Rückkantung zu versehen und
stehend rund auszuführen.

Die Abrechnung erfolgt auf Länge in in fix
und fertiger Arbeit.
Menge: 5,000 m

**01.02.10.0100 Zulage oberer Abschluss belüftet**
Herstellung des oberen Abschlusses
der belüfteten,
Winkelstehfalzbekleidung im oberen Anschlussbereich
Metalldachtraufe und Dachrandabdeckung gemäß Beschrieb und
nachstehender Systemskizze.

Die Lieferung und fachgerechte Montage
aller erforderlichen Profile, Haft-/Saumstreifen,
Lochbleche, etc. zur Ausbildung
des oberen Entlüftungsabschluss ist in diese Position einzukalkulieren.

Der Scharabschluss ist am oberen
Ende einschließlich Vorkantung
als stehend-runder
Abschluss auszubilden. Schrägschnitte
sind einzukalkulieren und werden nicht
gesondert vergütet!

Die Abrechnung erfolgt auf Längenmaß fix und fertig hergestelltem oberen Abschluss.
Menge: 5,000 m

**01.02.10.0110 Traufbleche Zn 0,7mm für Neuausbildung Metalldachtraufen**
Neue Traufbleche für die Ausbildung der Pultdachtraufen mit Doppelstehfalzeindeckung, aus legiertem
Zink DIN EN 988 (Titanzink),

Dicke 0,7 mm,
Zuschnittbreite ca. 400 mm,
dreifach gekantet,
mit Tropfkante als Schenkel,

liefern und mit 100 mm Seitenüberdeckung
und inklusive sämtlichem
Verbindungs- und
Befestigungsmaterial in fertiger Arbeit
fachgerecht montieren.
Menge: 42,000 m

**01.02.10.0120 Lochbleche Zn Ø5mm für Neuausbildung Metalldachtraufen**
Lüftungsbleche
aus Titanzink, Zuschnitt ca. 150 mm,
zweifach gekantet
zum Nagerschutz und Belüftung der
Dachkonstruktion,

Material Titanzink
Oberfläche walzblank
Rundlochung Ø 5 mm
Stegbreite 2 mm

liefern und im Traufbereich
Metalldächer inklusive
erforderlichem
Befestigungsmaterial in fix und
fertiger Arbeit fachgerecht
montieren.
Menge: 42,000 m

**01.02.10.0130 Abschlussblende Zn 0,7mm für Neuausbildung Metalldachabschluss**
Abschluss-/Ansichtsbleche aus Titanzink,

Zuschnitt: ca. 300 mm
Kantungen: 2-3 Stück
Materialstärke: 0,7 mm
Oberfläche: walzblank

einschließlich
Befestigungsmaterial und
erforderlicher Haltewinkel aus
verzinktem Stahl- oder Aluminiumblech
liefern und fachgerecht
als Abschlussblende
im Bereich der Metalldächer montieren.
Menge: 42,000 m

**01.02.10.0140 Überhangstreifen Zn 0,7mm**
Überhangstreifen aus Titanzink, vorbewittert blaugrau, in zuvor im Mauerwerk hergestellter Nut montieren.

Zuschnittbis  300 mm
Metalldicke: 0,8 mm
Standardlänge: maximal 3000 mm
Kantungen: 5
Umschlag: 1

Der Überhangstreifen ist aus Tafelware zu fertigen. Die Stoßüberdeckungen sind anzureifen. Freie Enden sind mit einem eingelöteten Kopfstück zu verschließen.

Die Befestigung erfolgt mit Schraubdübelkombinationen und Dichtscheibe wie in Vorpositionen beschrieben, Befestigungsabstand maximal 200 mm.

Materialdicke: 0,7 mm
Oberflächenqualität: walzblank

Die Abrechnung erfolgt auf Längenmaß.
Menge: 10,000 m

**01.02.10.0150 Zulage Eckausbildung Überhangstreifen**
Zulage zu vorbeschriebenem Überhangstreifen für die Eckausbildung. Überhangstreifen an Ecken auf Gehrung zuschneiden und mit hinterlegter Überlappung einbauen.
Menge: 2,000 Stk

**01.02.10.0160 Zulage Endstücke Überhangstreifen**
Zulage zu vorbeschriebenem Überhangstreifen für die Ausbildung der Enden mittels angefertigten und eingelöteten Endstücken/Endkappen links/rechts.
Menge: 2,000 Stk

##### Abschnitt 01.02.11 Extensive Begrünung

**01.02.11.0010 Trenn- und Gleitfolie**
*** Bedarfsposition ohne GB
Bitumen- und polystyrolbeständige
Polyethylenfolie,

Dicke 0,2 mm
Gewicht ca. 190 g/m²
UV-stabilisiert
bitumen- und polystyrolverträglich

liefern und einlagig lose
mit 10 cm Stoßüberdecku
ng fachgerecht gemäß
Herstellervorgaben vollflächig verlegen.

Angebotenes Fabrikat: '...............................................................'

Die Abrechnung erfolgt auf
Flächenmaß, Überlappungen werden
übermessen und sind
einzukalkulieren.
Menge: 160,000 qm

**01.02.11.0020 Trenn- und Speichervlies**
Trennvlies als Schutz der
Dachabdichtung vor
mechanischer Beanspruchung oder bei
Materialunverträglichkeit liefern und gemäß
DIN 18195-Teil 2, mit
zehn Zentimeter Überlappung
fachgerecht verlegen und im Randbereich
mindestens zehn Zentimeter hochführen.

Produkteigenschaften:
Material  Kunststofffaser
Festigkeitsklasse GRK 2
Dicke ca. 3 mm
Gewicht mind. 300 g/m²

Angebotenes Fabrikat: '.................................................'
Menge: 160,000 qm

**01.02.11.0030 Schutz-, Drän- und Filtermatte**
Schutz-, Drän- und Filterschicht für Dachbegrünung
aus Polypropylen-Dränkern, beidseitig vlieskaschiert.

Leistungs- und Funktionsanforderungen:

- Flächengewicht: ca. 550 g/qm
- Elementhöhe: ca. 20 mm
- Abmessung: ca. 1,0 x 50,0 m
- Elementdicke bei Druckbelastung:
19,9 mm dick bei 2 kPa Belastung
14,4 mm dick bei 5 kPa Belastung
9,0 mm dick bei 10 kPa Belastung
- Wasserableitvermögen in der Ebene
0,19 l/ms (Gefälle 1%) bei 5 kPa Belastung
0,12 l/ms (Gefälle 2%) bei 5 kPa Belastung
0,12 l/ms (Gefälle 1%) bei 10 kPa Belastung
0,20 l/ms (Gefälle 2%) bei 10 kPa Belastung

liefern und auf dem Untergrund
stumpf gestoßen lose
verlegen. Längsnaht oben
und unten mit den
überlappenden Vliesstreifen schließen.

Angebotenes Fabrikat: '.................................................'

Die Abrechnung erfolgt auf Flächenmaß, Überlappungen werden übermessen und sind einzukalkulieren.
Menge: 160,000 qm

**01.02.11.0040 Vegetationstragschicht Extensiv 100mm**
Mineralisches Schüttstoffgemisch aus
Blähschiefer und Lava, mit geringen
Anteilen organischer Substanz, für
einschichtige
Extensivbegrünungen.
Eigenschaften gemäß den Anforderungen
der FLL-Richtlinien an Vegetationssubstrate für Extensivbegrünungen in
Einschichtbauweise und
Vorgaben der Düngemittelverordnung,
flugfeuerbeständig, frostbeständig und
strukturstabil, aufbringen
und verteilen.

Vegetationstechnische Eigenschaften:
- maximale Wasserkapazität (WK):  30 Vol.-%
- Luftgehalt bei max. WK: 25 Vol.-%
- Gesamtporenvolumen: 55 Vol.-%
- Wasserdurchlässigkeit:  61,3 mm/min
- pH-Wert: 7,15
- Salzgehalt: 0,9 g/l
- Gehalt an organischer Substanz: 20 g/l
- Volumengewicht trocken: ca. 820 - 870 kg/m³
- Volumengewicht wassergesättigt:  ca. 1120-1170 kg/m³
- Einbaugenauigkeit: +/- 1,5 cm

Vegetationssubstrat in loser
Schüttung in einer Schichtdicke
von ca. 80-100 mm
aufbringen und gleichmäßig
verteilen.
Menge: 160,000 qm

**01.02.11.0050 Randbegrenzung und Schubsicherung**
*** Bedarfsposition ohne GB
Randbegrenzung lose ohne Durchdringung
der Abdichtung zur Rückhaltung und Trennung der
Begrünung von den
vegetationsfreien Kiesbereichen mittels
lose aufgelegter Kiesfangleiste in L-Form.

Kiesfangleiste

Material Aluminium
Höhe ca. 100 mm
Dicke 1,5 mm
OberflächeAlu natur

Kiesleiste zur sauberen Abgrenzung zwischen
Kiesbelag und Begrünung.
Die Kiesleisten müssen den Wasserabfluss
gewährleisten und mit einer
entsprechenden Lochung versehen sein.

Mit in diese Position einzukalkulieren sind
sämtliche Zuschnitt- und
Anpassarbeiten.
Menge: 75,000 m

**01.02.11.0060 Trockenansaat Sedumsprossen**
Trockenansaat mit Sedumsprossen, mindestens vier verschiedene Arten gemäß
Hersteller-Pflanzenliste liefern,
aufbringen und anwalzen, inklusive
erster Wässerung.

Aufzubringende Menge: ca. 60-70 g/m²

Auf Verwehsicherheit ist zu achten.
Menge: 160,000 qm

**01.02.11.0070 Kiesstreifen Anschlussbereiche**
Kies gemäß Vorgaben FLL-Dachbegrünungsrichtlinie zur
Schaffung vegetationsfreier
Abstandsflächen liefern und
in den Anschlussbereichen Dachrand,
Wand und Dachentwässerung, in
loser Schüttung aufbringen
und gleichmäßig verteilen.

Schichtdicke: ca. 10 cm
Streifenbreite: 50 cm

Natürliche, grobe Gesteinskörnung gemäß
Vorgabe FLL-Dachbegrünungsrichtlinie.
Aus Nass- oder Trockenabsiebung
vorwiegend Rundkorn,
produktionsbedingt mit variablen
Anteilen von Bruchkorn.
Anteil Körnungen kleiner 8 mm bzw.
kleiner 0,063 mm sind im Zustand bei
Anlieferung limitiert gemäß Vorgabe der
FLL-Dachbegrünungsrichtlinie.

Die Abrechnung erfolgt auf Längenmaß.
Menge: 45,000 m

**01.02.11.0080 Kiesstreifen um runde Lichtkuppel 100cm**
Um komplett eingedichtete Lichtkuppel,
Durchmesser 100 cm, umlaufend
einen 50 cm breiten Streifen
aus Rundkies 16/32 mm analog der Stärke der
Begrünung fachgerecht aufbringen
und gleichmäßig
verteilen.
Menge: 5,000 Stk

**01.02.11.0090 Kontrollschacht**
Kontrollschacht aus
kunststoffbeschichtetem Aluminium,

Höhe ca. 10 cm,
Schacht-Außenmaß ca. 30 x 30 cm,
Öffnungsmaß ca. 24 x 24 cm,

mit ausziehbarem Auflageflansch an
zwei gegenüberliegenden Seiten,
umlaufender
Schlitzlochung, einleg- und begehbarem,
feuerverzinktem Gitterrost,
Maschenweite ca. 30 x 10 mm, liefern und über den Dachabläufen einbauen.

Angebotenes Fabrikat: '........................................................'
Menge: 6,000 Stk

**01.02.11.0100 Fertigstellungspflege Extensivbegrünung**
Fertigstellungspflege bis zum Erreichen des abnahmefähigen Zustandes über die Dauer von in der Regel ca. 12-15 Monaten.

Für Ansaaten sowie auch für Anpflanzungen ist zur Abnahme eine projektive Deckung von
mindestens 60 % zu erreichen.

Vegetationsmatten und vorkultivierte Elemente sind bereits nach dem Einwurzeln
abnahmefähig. Die aufgeführten Arbeiten sollen in diesen Bereichen gegebenenfalls
nach der Abnahme
ausgeführt werden. Auf Wunsch des Auftragnehmers kann auch eine Gesamtabnahme erfolgen.

Ein fortlaufendes Protokoll über die durchgeführten Arbeiten und den Zustand
der Dachbegrünung ist zu führen und dem Bauleitung vorzulegen. Auf eine evtl. notwendige Verlängerung der Dauer zur
Fertigstellungspflege ist rechtzeitig hinzuweisen. Dies kann bei Extrembedigungen
sowie Anpflanzungen mit geringen Stückzahlen erforderlich sein.

Folgende Arbeiten sind jeweils inklusive der erforderlichen Materialien beziehungsweise Entsorgung auszuführen:

1 x durchdringende Anfangsbewässerung nach einer Anpflanzung/ Verlegung von Vegetationsmatten beziehungsweise vorkultivierten Elementen mit mindestens 15 l/m²
Anfangsbewässerung von Ansaaten nach Erfordernis für die ersten 6 - 8 Wochen,
3 x Fremdaufwuchs entfernen
1 x Düngen im Mai/Juni mit umhülltem Langzeitdünger gemäß Herstellervorgabe
2 x Laub und Unrat entfernen
2 x Rand- und Sicherheitsstreifen von Aufwuchs, Laub und Unrat säubern
2 x Sicherheitsrinnen säubern
2 x Kontrollschächte und Abläufe kontrollieren und säubern
1 x Nachsaat respektive Nachpflanzung von Fehlstellen

Ansonsten gilt die FLL-Dachbegrünungsrichtlinie. Sollten über die oben angeführtenZeiträume hinaus weitere Arbeiten erforderlich
werden, so ist dies im Protokoll
festzuhalten und wird vom Auftraggeber zusätzlich beauftragt.
Menge: 160,000 qm

**01.02.11.0110 Entwicklungspflfege Extensivbegrünung**
Entwicklungspflege nach Abnahme der Fertigstellungspflege. Ausführung gemäß DIN 18919 und der FLL-Dachbegrünungsrichtlinie für die Dauer von zwei Jahren zur
Erreichung von
90 % Flächendeckung.

Ein fortlaufendes Protokoll über die durchgeführten Arbeiten und den
Zustand der Dachbegrünung
ist zu führen und der Bauleitung vorzulegen.

Folgende Arbeiten sind jeweils inklusive der erforderlichen Materialien beziehungsweise Entsorgung auszuführen:

2 x jährlich Fremdaufwuchs sowie Laub und Unrat entfernen
2 x jährlich Rand- und Sicherheitsstreifen von Aufwuchs, Laub und Unrat säubern
1 x jährlich Düngen im Mai/Juni mit umhülltem Langzeitdünger gemäß Herstellerangaben
2 x jährlich Sicherheitsrinnen säubern
2 x jährlich Kontrollschächte und Abläufe kontrollieren und säubern

Ansonsten gilt die FLL-Dachbegrünungsrichtlinie. Sollten über die oben angeführten Zeiträume hinaus weitere Arbeiten erforderlich werden, so ist dies im Protokoll festzuhalten und wird vom Auftraggeber zusätzlich beauftragt.
Menge: 160,000 qm

##### Abschnitt 01.02.12 Stundenlohnarbeiten

*Hinweis*
Unvorhersehbare, für das Gesamtwerk jedoch erforderliche Leistungen nach ausdrücklicher Anordnung durch die Bauleitung.

Über jegliche Stundenlohnarbeiten hat der Bieter einen Stundenrapport inklusive Ort, Datum, ausgeführter Tätigkeit und Personenbezeichnung zu führen und der Bauleitung unaufgefordert zu übermitteln.

**01.02.12.0010 Facharbeiter**
Stunden eines Facharbeiters, einschließlich
aller Zuschläge.
Menge: 10,000 Std
StPos: J

**01.02.12.0020 Helfer**
Stunden eines Helfers, einschließlich
aller Zuschläge.
Menge: 10,000 Std
StPos: J

**01.02.12.0030 Wartungsvertrag Flachdach Haus 2**
*** Bedarfsposition ohne GB
Wartungsvertrag entsprechend DIN 18531-4
und in Anlehnung an die Vorgaben des vdd
(Industrieverband Bitumen-Dach- und
Dichtungsbahnen e.V.)
mit einer regelmässigen, einmaligen Dachbegehung pro Jahr
durch einen Fachkundigen. Überprüfung
der Dachfläche und ihrer An- und Abschlüsse, sowie Durchführung der erforderlichen Wartungsarbeiten. Die Ergebnisse der Inspektion sind schriflich in
einem Protokoll zu dokumentieren. Das
Protokoll muß Angaben zu den eventuell
festgestellten Mängeln und ggf. erforderlichen weiteren Voruntersuchungen und
zur Art und Dringlichkeit von notwendigen Instandhaltungsmaßnahmen enthalten.
Mängel im Rahmen der Gewährleistung sind
sofort zu beseitigen. Der Angebotspreis
gilt für die erste Wartung und wird in
Anlehnung an die tarifliche Lohnerhöhung
im Dachdeckerhandwerk jährlich angepasst.
Menge: 1,000 Stk

**01.02.12.0040 Inspektionsvertrag Flachdach Haus 2**
*** Bedarfsposition ohne GB
Jährliche Inspektion der Dachabdichtung
und der dazugehörenden technischen Einrichtungen in Anlehnung an DIN 18531-4.
Zu überprüfen sind insbesondere der
Zustand der Dachabdichtung einschließlich der
An- und Abschlüse sowie der Dachdurchdringungen. Ergebnisse der Inspektion
sowie die Art und Dringlichkeit der notwendigen Pflege- und Wartungsarbeiten
sind in einem Protokoll zu dokumentieren
und dem Auftraggeber unverzüglich vorzulegen. Der Angebotspreis gilt für die
erste Inspektion und wird in Anlehnung
an die tarifliche Lohnerhöhung im Dachdeckerhandwerk jährlich angepasst.
Menge: 1,000 Stk

**01.02.12.0050 Kennzeichnungsschild Dachabdichtung DIN 18531-3, Ziffer 9**
Liefern und Anbringen eines Kennzeichnungsschildes aus beständigem Material,
Abmessung ca. 250 mm × 100 mm, mit einer
witterungsbeständigen Aufschrift oder
Aufprägung (erforderliche Angaben siehe
DIN 18531-3, Ziffer 9).
Das Schild ist an gut einsehbarer Stelle
z. B. an der Aufkantung der Dachabdichtung, fest anzubringen. Das Schild sollte in maximal 5 m Entfernung vom vorgesehenen Hauptzugang der Dachfläche
(Treppenhausturm, Zugangstür zur Dachfläche, Lichtkuppel über Treppenhaus,
feststehende Leiter, nahe liegende Anleiterungsmöglichkeit) oder an der dieser Zugangsstelle nächstgelegenen Aufkantung montiert werden.
Menge: 1,000 Stk

USt %: 19,00
